# Recalce de cimentación mediante la ampliación lateral de la cimentación existente, conservando su canto

- Propiedad del archivo: CYPE Ingenieros S.A.
- Formato: FIEBDC-3/2016
- Programa: Generador de precios de la construcción. CYPE Ingenieros, S.A.
- Fecha: 05/11/2024
- Ámbito geográfico: Bolivia
- Divisa: BOB
- Costes indirectos: 3 %
- Gastos generales: 13 %
- Beneficio industrial: 6 %
- IVA: 13 %

## C Cimentaciones

### CZ Recalces

#### CZZ Ampliación lateral del cimiento existente

**CZZ010** m³ Recalce de cimentación mediante la ampliación lateral de la cimentación existente, conservando su canto.
Recalce de cimentación mediante la ampliación lateral de la cimentación existente, conservando su canto, con una nueva cimentación de hormigón armado, de 50x40 cm de sección, realizada por bataches, en fases sucesivas, con hormigón H21, para un ambiente no severo, tamaño máximo del agregado 20 mm, consistencia blanda, premezclado en planta, y vaciado desde camión, y acero AH 500, con una cuantía aproximada de 30 kg/m³; montaje, desmontaje y retirada del sistema de encofrado y de todo el material auxiliar, una vez que la cimentación esté en condiciones de soportar los esfuerzos. Incluso alambre de atar y separadores.
Criterio de valoración económica: El precio incluye el corte, doblado y montaje de la armadura en el lugar definitivo de su colocación en obra, pero no incluye la excavación, el relleno, la compactación del terreno ni la conexión entre la nueva cimentación y la existente.
Incluye: Limpieza y preparación de la superficie de contacto del hormigón endurecido. Montaje del sistema de encofrado. Colocación de separadores y fijación de las armaduras. Vaciado y compactación del hormigón. Coronación y enrase de cimientos. Curado del hormigón. Desmontaje y retirada del sistema de encofrado.
Criterio de medición de proyecto: Volumen medido sobre las secciones teóricas de la excavación, según documentación gráfica de Proyecto.
Criterio de medición de obra: Se medirá el volumen teórico ejecutado según especificaciones de Proyecto, sin incluir los incrementos por excesos de excavación no autorizados.

| Código | Ud | Descripción | Rendimiento | Precio | Importe |
|---|---|---|---|---|---|
| mt08ema100 | m² | Sistema de encofrado recuperable de tableros de madera, para trabajos de recalce de cimentación, de hasta 2 m de profundidad de la base de apoyo. (material) | 1 | 140.16 | 140.160 |
| mt07aco020a | Ud | Separador homologado para cimentaciones. (material) | 8 | 1.19 | 9.520 |
| mt07aco120b | kg | Acero en barras corrugadas CA-50 (fy=500 MPa), equivalente a AH 500 según CBH 87, de varios diámetros. (material) | 30.6 | 8.83 | 270.198 |
| mt08var050 | kg | Alambre galvanizado para atar, de 1,30 mm de diámetro. (material) | 0.12 | 11.68 | 1.402 |
| mt10haf120bi | m³ | Hormigón H21, para un ambiente no severo, tamaño máximo del agregado 20 mm, consistencia blanda, con un asentamiento de 6 a 9 cm, medido con el cono de Abrams, premezclado en planta, según CBH 87. (material) | 1.1 | 803.63 | 883.993 |
| mo043 | h | Armador. (mano de obra) | 0.157 | 59.49 | 9.340 |
| mo090 | h | Ayudante 1ª de armador. (mano de obra) | 0.236 | 44.44 | 10.488 |
| mo045 | h | Maestro hormigonero especialista en el vaciado y colocado del hormigón. (mano de obra) | 0.065 | 59.49 | 3.867 |
| mo092 | h | Ayudante 1ª de hormigonero especialista en el vaciado y colocado del hormigón. (mano de obra) | 0.393 | 44.44 | 17.465 |
| % | % | Herramienta menor | 2 % | 1346.433 | 26.929 |
|  |  | Costes directos |  |  | 1373.362 |

Residuos:
- colocación: mt08ema100; factor de residuo 1
- colocación: mt07aco120b Acero en barras corrugadas CA-50 (fy=500 MPa), equivalente a AH 500 según CBH 87, de varios diámetros; factor de residuo 0.0075
- colocación: mt08var050 Alambre galvanizado para atar, de 1,30 mm de diámetro; factor de residuo 0.0038
- colocación: mt10haf120bi; factor de residuo 0.00130201

## Recursos

**mt08ema100** m² Sistema de encofrado recuperable de tableros de madera
Datos técnicos: Coste energético 205.118 MJ; Emisión de CO2 -2.809 kg; Código LER 17 02 01; Masa del elemento 1.51 kg; Volumen 0.001373 m3

**mt07aco020a** Ud Separador homologado para cimentaciones
Datos técnicos: Coste energético 1.105 MJ; Emisión de CO2 0.114 kg
Residuos:
- embalaje: re150101 Envases de papel y cartón. (componente de residuo); rendimiento 0.072 kg; Código LER 15 01 01; Masa del elemento 1 kg; Volumen 0.001333 m3

**mt07aco120b** kg Acero en barras corrugadas CA-50 (fy=500 MPa), equivalente a AH 500 según CBH 87, de varios diámetros
Datos técnicos: Coste energético 9.830 MJ; Emisión de CO2 0.510 kg; Código LER 17 04 05; Masa del elemento 1 kg; Volumen 0.000476 m3

**mt08var050** kg Alambre galvanizado para atar, de 1,30 mm de diámetro
Datos técnicos: Coste energético 25.100 MJ; Emisión de CO2 2.560 kg; Código LER 17 04 05; Masa del elemento 1 kg; Volumen 0.000476 m3

**mt10haf120bi** m³ Hormigón H21, para un ambiente no severo
Datos técnicos: Coste energético 1876.000 MJ; Emisión de CO2 234.500 kg; Código LER 17 01 01; Masa del elemento 2345 kg; Volumen 1.563333 m3
