# Desmontaje de cerramiento de fachada formado por panel sándwich de plancha de acero, manteniendo las estructuras auxiliares, con medios manuales, y carga manual sobre camión o contenedor

- Propiedad del archivo: CYPE INGENIEROS, S.A.
- Formato: FIEBDC-3/2002
- Ámbito geográfico: Bolivia
- Costes indirectos: 3.00 %
- Gastos generales: 13.00 %
- Beneficio industrial: 6.00 %
- IVA: 13.00 %

**DFL010** m² Desmontaje de cerramiento de fachada formado por panel sándwich de plancha de acero, manteniendo las estructuras auxiliares, con medios manuales, y carga manual sobre camión o contenedor.
Desmontaje de cerramiento de fachada formado por panel sándwich de plancha de acero, manteniendo las estructuras auxiliares, con medios manuales, sin deteriorar los elementos a los que está sujeto, y carga manual sobre camión o contenedor.
Incluye: Desmontaje del elemento. Retirada y acopio del material desmontado. Limpieza de los restos de obra. Carga manual del material desmontado y restos de obra sobre camión o contenedor.
Criterio de medición de proyecto: Superficie medida según documentación gráfica de Proyecto.
Criterio de medición de obra: Se medirá la superficie realmente desmontada según especificaciones de Proyecto.

| Código | Ud | Descripción | Rendimiento | Precio | Importe |
|---|---|---|---|---|---|
| mo011 | h | Especialista en montaje. (mano de obra) | 0.622 | 4.33 | 2.69 |
| mo080 | h | Ayudante 1ª en montaje. (mano de obra) | 0.622 | 3.08 | 1.92 |
| % | % | Herramienta menor | 2 % | 4.61 | 0.09 |
|  |  | Costes directos |  |  | 4.70 |
