# Demolición de estructura metálica ligera autoportante de cubierta inclinada cruce de dos aguas

- Propiedad del archivo: CYPE INGENIEROS, S.A.
- Formato: FIEBDC-3/2002
- Ámbito geográfico: Bolivia
- Divisa: BOB
- Costes indirectos: 3.00 %
- Gastos generales: 13.00 %
- Beneficio industrial: 6.00 %
- IVA: 13.00 %

**DQT010** m² Demolición de estructura metálica ligera autoportante de cubierta inclinada cruce de dos aguas, con equipo de oxicorte, sin afectar a la estabilidad de los elementos constructivos sobre los que se apoya, y carga manual sobre camión o contenedor.
Demolición de estructura metálica ligera autoportante de cubierta inclinada cruce de dos aguas, con equipo de oxicorte, sin afectar a la estabilidad de los elementos constructivos sobre los que se apoya, y carga manual sobre camión o contenedor.
Incluye: Demolición del elemento. Fragmentación de los escombros en piezas manejables. Retirada y acopio de escombros. Limpieza de los restos de obra. Carga manual de escombros sobre camión o contenedor.
Criterio de medición de proyecto: Superficie medida según documentación gráfica de Proyecto.
Criterio de medición de obra: Se medirá la superficie realmente demolida según especificaciones de Proyecto.

| Código | Ud | Descripción | Rendimiento | Precio | Importe |
|---|---|---|---|---|---|
| mq08sol010 | h | Equipo de oxicorte, con acetileno como combustible y oxígeno como comburente. (maquinaria) | 0.363 | 45.27 | 16.43 |
| mo019 | h | Especialista soldador. (mano de obra) | 0.430 | 40.85 | 17.57 |
| mo113 | h | Ayudante 2ª de construcción. (mano de obra) | 2.151 | 28.77 | 61.88 |
| % | % | Herramienta menor | 2 % | 95.88 | 1.92 |
|  |  | Costes directos |  |  | 97.80 |
