# Entrevigado para base de piso

- Propiedad del archivo: CYPE INGENIEROS, S.A.
- Formato: FIEBDC-3/2002
- Ámbito geográfico: Bolivia
- Divisa: BOB
- Costes indirectos: 3.00 %
- Gastos generales: 13.00 %
- Beneficio industrial: 6.00 %
- IVA: 13.00 %

**EMT010** m² Entrevigado para base de piso, de tablero OSB de virutas orientadas, para utilización en ambiente húmedo, encoladas con adhesivo con urea-formaldehído, bordes canteados, de 12 mm de espesor, densidad 630 kg/m³, fijado con clavos, de acero galvanizado de alta adherencia.
Entrevigado para base de piso, de tablero OSB de virutas orientadas, para utilización en ambiente húmedo, encoladas con adhesivo con urea-formaldehído, bordes canteados, de 12 mm de espesor, densidad 630 kg/m³, fijado con clavos, de acero galvanizado de alta adherencia.
Incluye: Replanteo de las piezas. Fijación de los tableros al soporte base.
Criterio de medición de proyecto: Superficie medida según documentación gráfica de Proyecto.
Criterio de medición de obra: Se medirá la superficie realmente ejecutada según especificaciones de Proyecto.

| Código | Ud | Descripción | Rendimiento | Precio | Importe |
|---|---|---|---|---|---|
| mt07tdo030e | m² | Tablero OSB de virutas orientadas, para utilización en ambiente húmedo, encoladas con adhesivo con urea-formaldehído, bordes canteados, de 12 mm de espesor, densidad 630 kg/m³, Euroclase D-s2, d0 de reacción al fuego, emisión de formaldehído menor o igual a 0,124 mg/m³ de aire. (material) | 1.050 | 44.48 | 46.70 |
| mt07emr111d | Ud | Clavo, de 4 mm de diámetro y 75 mm de longitud, de acero galvanizado de alta adherencia. (material) | 9.000 | 0.54 | 4.86 |
| mo048 | h | Especialista en montaje de estructura de madera. (mano de obra) | 0.221 | 42.05 | 9.29 |
| mo095 | h | Ayudante 1ª en montaje de estructura de madera. (mano de obra) | 0.221 | 31.24 | 6.90 |
| % | % | Herramienta menor | 2 % | 67.75 | 1.36 |
|  |  | Costes directos |  |  | 69.11 |
