# Hoja interior de medianera de dos hojas, de mampostería de bloque de hormigón para revestir

- Propiedad del archivo: CYPE Ingenieros S.A.
- Formato: FIEBDC-3/2016
- Programa: Generador de precios de la construcción. CYPE Ingenieros, S.A.
- Fecha: 05/04/2024
- Ámbito geográfico: Bolivia
- Divisa: BOB
- Costes indirectos: 3 %
- Gastos generales: 13 %
- Beneficio industrial: 6 %
- IVA: 13 %

## F Fachadas y muros divisorios

### FF Mampostería no estructural

#### FFD Hoja interior para revestir en medianera de dos hojas

**FFD020** m² Hoja interior de medianera de dos hojas, de mampostería de bloque de hormigón para revestir.
Hoja interior de medianera de dos hojas, de 20 cm de espesor de mampostería de bloque hueco de hormigón, para revestir, color gris, 40x20x20 cm, resistencia normalizada R10 (10 N/mm²), con juntas horizontales y verticales de 10 mm de espesor, junta rehundida, recibida con mortero de cemento confeccionado en obra, con 250 kg/m³ de cemento, color gris, dosificación 1:6, suministrado en sacos.
Incluye: Replanteo, planta a planta. Marcado en las columnas de los niveles de referencia general de planta y de nivel de piso. Preparación del mortero. Asiento de la primera hilada sobre capa de mortero. Colocación y aplomado de miras de referencia. Tendido de hilos entre miras. Colocación de plomos fijos en las aristas. Colocación de las piezas por hiladas a nivel. Encuentros de la mampostería con fachadas, columnas y muros divisorios. Encuentro de la mampostería con la losa superior. Limpieza del paramento.
Criterio de medición de proyecto: Superficie medida según documentación gráfica de Proyecto, sin duplicar esquinas ni encuentros.
Criterio de medición de obra: Se medirá la superficie realmente ejecutada según especificaciones de Proyecto, sin duplicar esquinas ni encuentros.

| Código | Ud | Descripción | Rendimiento | Precio | Importe |
|---|---|---|---|---|---|
| mt02bhg010de | Ud | Bloque hueco de hormigón, para revestir, color gris, 40x20x20 cm, resistencia normalizada R10 (10 N/mm²), densidad 1150 kg/m³; con el precio incrementado el 20% en concepto de piezas especiales: vigas de borde y medios. (material) | 13 | 7.83 | 101.790 |
| mt08aaa010a | m³ | Agua. (material) | 0.004 | 11.61 | 0.046 |
| mt01arg005a | t | Arena de cantera, para mortero preparado en obra. (material) | 0.024 | 157.46 | 3.779 |
| mt08cem000j | kg | Cemento gris en sacos. (material) | 3.78 | 1.21 | 4.574 |
| mq06hor010 | h | Hormigonera eléctrica con una capacidad de amasado de 160 l. (maquinaria) | 0.012 | 22.66 | 0.272 |
| mo021 | h | Albañil. (mano de obra) | 0.514 | 56.74 | 29.164 |
| mo114 | h | Ayudante 2ª de albañil. (mano de obra) | 0.443 | 40.86 | 18.101 |
| % | % | Herramienta menor | 3 % | 157.726 | 4.732 |
|  |  | Costes directos |  |  | 162.458 |

Residuos:
- colocación: mt02bhg010de; factor de residuo 0.0423357
- colocación: mt01arg005a Arena de cantera, para mortero preparado en obra; factor de residuo 0.00501329
- colocación: mt08cem000j Cemento gris en sacos; factor de residuo 0.0063

## Recursos

**mt02bhg010de** Ud Bloque hueco de hormigón
Datos técnicos: Coste energético 10.810 MJ; Emisión de CO2 1.404 kg; Código LER 17 01 01; Masa del elemento 17.5 kg; Volumen 0.011667 m3
Residuos:
- embalaje: re170201 Madera. (componente de residuo); rendimiento 0.008 kg; Código LER 17 02 01; Masa del elemento 1 kg; Volumen 0.000909 m3
- embalaje: re170203 Plástico. (componente de residuo); rendimiento 0.004 kg; Código LER 17 02 03; Masa del elemento 1 kg; Volumen 0.001667 m3

**mt08aaa010a** m³ Agua
Datos técnicos: Coste energético 60.000 MJ; Emisión de CO2 30.000 kg

**mt01arg005a** t Arena de cantera, para mortero preparado en obra
Datos técnicos: Coste energético 75.000 MJ; Emisión de CO2 4.000 kg; Código LER 01 04 08; Masa del elemento 1000 kg; Volumen 0.666667 m3

**mt08cem000j** kg Cemento gris en sacos
Datos técnicos: Coste energético 7.174 MJ; Emisión de CO2 0.904 kg; Código LER 17 01 01; Masa del elemento 1 kg; Volumen 0.000667 m3
Residuos:
- embalaje: re150101 Envases de papel y cartón. (componente de residuo); rendimiento 0.014 kg; Código LER 15 01 01; Masa del elemento 1 kg; Volumen 0.001333 m3
- embalaje: re170201 Madera; rendimiento 0.001 kg
- embalaje: re170203 Plástico; rendimiento 0.003 kg
