# Cerramiento de fachada simple formado por paneles de calamina perfilada nervada de acero S320 GD galvanizado de 1,0 mm espesor y 40 mm altura de cresta

- Propiedad del archivo: CYPE INGENIEROS, S.A.
- Formato: FIEBDC-3/2002
- Ámbito geográfico: Bolivia
- Divisa: BOB
- Costes indirectos: 3.00 %
- Gastos generales: 13.00 %
- Beneficio industrial: 6.00 %
- IVA: 13.00 %

**FLA010** m² Cerramiento de fachada simple formado por paneles de calamina perfilada nervada de acero S320 GD galvanizado de 1,0 mm espesor y 40 mm altura de cresta.
Provisión y montaje de cerramiento de fachada simple, formado por paneles de calamina perfilada nervada de acero S320 GD galvanizado de 1,0 mm espesor y 40 mm altura de cresta, fijados a una estructura portante o auxiliar (no incluida en este precio). Incluso parte proporcional de elementos y trabajos necesarios para la formación de huecos y juntas, esquinas, remates, encuentros, solapes, mermas y accesorios de fijación oculta y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt13ccg100k | m² | Calamina perfilada nervada de acero S320 GD galvanizado de 1 mm espesor y 40 mm altura de cresta. (material) | 1.050 | 88.55 | 92.98 |
| mt13ccg020e | m² | Remate lateral de acero galvanizado, espesor 0,6 mm, desarrollo 500 mm. (material) | 0.340 | 37.71 | 12.82 |
| mt13ccg030d | Ud | Tornillo autorroscante de 6,5x70 mm de acero inoxidable, con arandela. (material) | 1.500 | 4.24 | 6.36 |
| mt13ccg040 | m | Junta de estanqueidad para calaminas perfiladas de acero. (material) | 0.420 | 7.63 | 3.20 |
| mt13ccg030f | Ud | Tornillo autorroscante de 4,2x13 mm de acero inoxidable, con arandela. (material) | 2.050 | 0.42 | 0.86 |
| mq08sol020 | h | Equipo y elementos auxiliares para soldadura eléctrica. (maquinaria) | 0.117 | 19.08 | 2.23 |
| mo051 | h | Especialista en montaje de fachadas y techos de paneles metálicos. (mano de obra) | 0.373 | 39.25 | 14.64 |
| mo098 | h | Ayudante 1ª en montaje de fachadas y techos de paneles metálicos. (mano de obra) | 0.373 | 27.99 | 10.44 |
| % | % | Herramienta menor | 2 % | 143.53 | 2.87 |
|  |  | Costes directos |  |  | 146.40 |
