# Franja cortafuegos horizontal

- Propiedad del archivo: CYPE INGENIEROS, S.A.
- Formato: FIEBDC-3/2002
- Ámbito geográfico: Bolivia
- Divisa: BOB
- Costes indirectos: 3.00 %
- Gastos generales: 13.00 %
- Beneficio industrial: 6.00 %
- IVA: 13.00 %

**IOJ040** m² Franja cortafuegos horizontal, de 1 m de anchura, con una resistencia al fuego EI 60, para edificio de uso industrial, fijada mecánicamente a la medianera con subestructura soporte, compuesta por dos paneles rígidos de lana de roca revestidos por una de sus caras con una lámina de aluminio reforzado, de 30 mm de espesor, resistencia térmica 0,731707 m²K/W, conductividad térmica 0,041 W/(mK), densidad 180 kg/m³, calor específico 0,84 J/kgK y factor de resistencia a la difusión del vapor de agua 1,3, cada uno, unidos entre sí y fijados a la subestructura soporte, con tornillos de unión, de 50 mm de longitud. Incluso elementos de fijación y tiras de lana de roca fijadas mecánicamente para el sellado perimetral.
Franja cortafuegos horizontal, de 1 m de anchura, con una resistencia al fuego EI 60, para edificio de uso industrial, fijada mecánicamente a la medianera con subestructura soporte, compuesta por dos paneles rígidos de lana de roca revestidos por una de sus caras con una lámina de aluminio reforzado, de 30 mm de espesor, resistencia térmica 0,731707 m²K/W, conductividad térmica 0,041 W/(mK), densidad 180 kg/m³, calor específico 0,84 J/kgK y factor de resistencia a la difusión del vapor de agua 1,3, cada uno, unidos entre sí y fijados a la subestructura soporte, con tornillos de unión, de 50 mm de longitud. Incluso elementos de fijación y tiras de lana de roca fijadas mecánicamente para el sellado perimetral.
Incluye: Replanteo. Fijación de la subestructura soporte a la medianera. Preparación y corte de los paneles. Colocación a tresbolillo de los paneles. Unión entre paneles con tornillos de fijación. Fijación de la franja cortafuegos a la subestructura soporte. Sellado del encuentro de la franja cortafuegos con el muro perimetral.
Criterio de medición de proyecto: Superficie medida según documentación gráfica de Proyecto.
Criterio de medición de obra: Se medirá la superficie realmente ejecutada según especificaciones de Proyecto.

| Código | Ud | Descripción | Rendimiento | Precio | Importe |
|---|---|---|---|---|---|
| mt07ali024f | kg | Acero S275J0H, en perfiles huecos conformados en frío, piezas simples, para aplicaciones estructurales, de las series redondo, cuadrado o rectangular, acabado con imprimación antioxidante. Trabajado y montado en taller, para colocar con uniones atornilladas en obra. (material) | 15.000 | 8.47 | 127.05 |
| mt29pme030a | m | Perfil de plancha de acero galvanizado, de 85 mm de anchura. (material) | 3.000 | 8.39 | 25.17 |
| mt29pme040a | Ud | Tornillo de acero galvanizado. (material) | 30.000 | 0.18 | 5.40 |
| mt16lrw080fb | m² | Panel rígido de lana de roca, revestido por una de sus caras con una lámina de aluminio reforzado, de 30 mm de espesor, resistencia térmica 0,731707 m²K/W, conductividad térmica 0,041 W/(mK), densidad 180 kg/m³, calor específico 0,84 J/kgK y factor de resistencia a la difusión del vapor de agua 1,3, Euroclase A1 de reacción al fuego, para protección contra incendios de elementos constructivos. (material) | 2.300 | 240.77 | 553.77 |
| mt16lrw082aa | Ud | Tornillo de unión de alambre de acero galvanizado en forma de hélice, de 50 mm de longitud, para paneles de lana de roca. (material) | 20.000 | 26.49 | 529.80 |
| mo011 | h | Especialista en montaje. (mano de obra) | 0.424 | 41.48 | 17.59 |
| mo080 | h | Ayudante 1ª en montaje. (mano de obra) | 0.424 | 29.95 | 12.70 |
| mo054 | h | Especialista en montaje de aislamiento. (mano de obra) | 0.303 | 41.48 | 12.57 |
| mo101 | h | Ayudante 1ª en montaje de aislamientos. (mano de obra) | 0.303 | 29.95 | 9.07 |
| % | % | Herramienta menor | 2 % | 1293.12 | 25.86 |
|  |  | Costes directos |  |  | 1318.98 |
