# Sombrerete contra la lluvia de calamina galvanizada

- Propiedad del archivo: CYPE INGENIEROS, S.A.
- Formato: FIEBDC-3/2002
- Ámbito geográfico: Bolivia
- Divisa: BOB
- Costes indirectos: 3.00 %
- Gastos generales: 13.00 %
- Beneficio industrial: 6.00 %
- IVA: 13.00 %

**IVM060** Ud Sombrerete contra la lluvia de calamina galvanizada, para conducto de salida de 630 mm de diámetro exterior en cubierta inclinada con cobertura de pizarra, acabado liso, con malla de protección contra la entrada de hojas y pájaros, babero de plomo y cuello de conexión a conducto.
Sombrerete contra la lluvia de calamina galvanizada, para conducto de salida de 630 mm de diámetro exterior en cubierta inclinada con cobertura de pizarra, acabado liso, con malla de protección contra la entrada de hojas y pájaros, babero de plomo y cuello de conexión a conducto.
Incluye: Replanteo. Colocación.
Criterio de medición de proyecto: Número de unidades previstas, según documentación gráfica de Proyecto.
Criterio de medición de obra: Se medirá el número de unidades realmente ejecutadas según especificaciones de Proyecto.

| Código | Ud | Descripción | Rendimiento | Precio | Importe |
|---|---|---|---|---|---|
| mt42svs270uv | Ud | Sombrerete contra la lluvia de plancha galvanizada, para conducto de salida de 630 mm de diámetro exterior en cubierta inclinada con cobertura de pizarra, acabado liso, con malla de protección contra la entrada de hojas y pájaros, babero de plomo y cuello de conexión a conducto. (material) | 1.000 | 5976.86 | 5976.86 |
| mo020 | h | Especialista de construcción. (mano de obra) | 0.363 | 40.29 | 14.63 |
| mo112 | h | Ayudante general de construcción. (mano de obra) | 0.182 | 29.29 | 5.33 |
| % | % | Herramienta menor | 2 % | 5996.82 | 119.94 |
|  |  | Costes directos |  |  | 6116.76 |
