# Cambio del sentido de apertura de puerta de paso de madera y sustitución de los herrajes existentes por herrajes de cierre de latón y manivela sobre escudo largo de latón negro brillo, serie básica

- Propiedad del archivo: CYPE INGENIEROS, S.A.
- Formato: FIEBDC-3/2002
- Ámbito geográfico: Bolivia
- Costes indirectos: 3.00 %
- Gastos generales: 13.00 %
- Beneficio industrial: 6.00 %
- IVA: 13.00 %

**LPM100** Ud Cambio del sentido de apertura de puerta de paso de madera y sustitución de los herrajes existentes por herrajes de cierre de latón y manivela sobre escudo largo de latón negro brillo, serie básica.
Cambio del sentido de apertura de puerta de paso de madera y sustitución de los herrajes existentes por herrajes de cierre de latón y manivela sobre escudo largo de latón negro brillo, serie básica. Incluso desmontaje de la hoja y sus cierres, reparación de los marcos y premarcos, replanteo y colocación de los pernios, montaje y ajuste de la hoja, y limpieza final. Totalmente montada y probada.
Incluye: Desmontaje de los elementos. Retirada de los herrajes deteriorados. Reparación del premarco. Replanteo y colocación de los pernios. Montaje de los elementos. Ajuste de la hoja. Limpieza de los restos de obra.
Criterio de medición de proyecto: Número de unidades previstas, según documentación gráfica de Proyecto.
Criterio de medición de obra: Se medirá el número de unidades realmente ejecutadas según especificaciones de Proyecto.

| Código | Ud | Descripción | Rendimiento | Precio | Importe |
|---|---|---|---|---|---|
| mt23ibl010p | Ud | Pernio de 100x58 mm, con remate, en latón negro brillo, para puerta de paso interior. (material) | 3.000 | 0.82 | 2.46 |
| mt23ppb031 | Ud | Tornillo de latón 21/35 mm. (material) | 18.000 | 0.07 | 1.26 |
| mt23ppb200 | Ud | Cerradura de embutir, frente, accesorios y tornillos de atado, para puerta de paso interior. (material) | 1.000 | 12.58 | 12.58 |
| mt23hbl010aa | Ud | Juego de manivela y escudo largo de latón negro brillo, serie básica, para puerta de paso interior. (material) | 1.000 | 9.05 | 9.05 |
| mo017 | h | Especialista carpintero. (mano de obra) | 0.643 | 4.27 | 2.75 |
| % | % | Herramienta menor | 2 % | 28.10 | 0.56 |
|  |  | Costes directos |  |  | 28.66 |
