# Puerta de registro para instalaciones

- Propiedad del archivo: CYPE INGENIEROS, S.A.
- Formato: FIEBDC-3/2002
- Ámbito geográfico: Bolivia
- Divisa: BOB
- Costes indirectos: 3.00 %
- Gastos generales: 13.00 %
- Beneficio industrial: 6.00 %
- IVA: 13.00 %

**LRL010** m² Puerta de registro para instalaciones, de tres o más hojas, de aluminio anodizado color bronce, formada por chapa opaca de 1,5 mm de espesor en las hojas y perfiles extrusionados de 40x40 cm de sección en el marco, con marca de calidad EWAA-EURAS (QUALANOD).
Puerta de registro para instalaciones, de tres o más hojas, de aluminio anodizado color bronce, formada por chapa opaca de 1,5 mm de espesor en las hojas y perfiles extrusionados de 40x40 cm de sección en el marco, con marca de calidad EWAA-EURAS (QUALANOD). Incluso parte proporcional de herrajes de colgar y de cierre, tornillería de acero inoxidable, garras de fijación, cerradura triangular, rejillas de ventilación, sellado perimetral de juntas por medio de un cordón de silicona neutra y ajuste final en obra. Totalmente montada.
Incluye: Marcado de puntos de fijación y aplomado del marco. Fijación del marco al paramento. Sellado de juntas. Colocación de la puerta de registro. Colocación de herrajes de cierre y accesorios.
Criterio de medición de proyecto: Superficie del hueco a cerrar, medida según documentación gráfica de Proyecto.
Criterio de medición de obra: Se medirá, con las dimensiones del hueco, la superficie realmente ejecutada según especificaciones de Proyecto.

| Código | Ud | Descripción | Rendimiento | Precio | Importe |
|---|---|---|---|---|---|
| mt25pfb011l | m² | Puerta de registro para instalaciones, de tres o más hojas, de aluminio anodizado color bronce, formada por chapa opaca de 1,5 mm de espesor en las hojas y perfiles extrusionados de 40x40 cm de sección en el marco, con marca de calidad EWAA-EURAS (QUALANOD), incluso herrajes de colgar y de cierre, tornillería de acero inoxidable, garras de fijación, cerradura triangular, rejillas de ventilación y silicona neutra para el sellado perimetral de las juntas. (material) | 1.000 | 709.51 | 709.51 |
| mo020 | h | Especialista de construcción. (mano de obra) | 0.230 | 40.29 | 9.27 |
| mo077 | h | Ayudante 1ª de construcción. (mano de obra) | 0.230 | 29.95 | 6.89 |
| % | % | Herramienta menor | 2 % | 725.67 | 14.51 |
|  |  | Costes directos |  |  | 740.18 |
