# Aislamiento termoacústico exterior para conducto metálico circular de climatización

- Propiedad del archivo: CYPE INGENIEROS, S.A.
- Formato: FIEBDC-3/2002
- Ámbito geográfico: Bolivia
- Divisa: BOB
- Costes indirectos: 3.00 %
- Gastos generales: 13.00 %
- Beneficio industrial: 6.00 %
- IVA: 13.00 %

**NAC010** m² Aislamiento termoacústico exterior para conducto metálico circular de climatización, realizado con manta de lana de vidrio, revestida por una de sus caras con papel kraft-aluminio que actúa como barrera de vapor, de 100 mm de espesor, resistencia térmica 2,5 m²K/W, conductividad térmica 0,04 W/(mK), sellado y fijado con cinta autoadhesiva de aluminio.
Aislamiento termoacústico exterior para conducto metálico circular de climatización, realizado con manta de lana de vidrio, revestida por una de sus caras con papel kraft-aluminio que actúa como barrera de vapor, de 100 mm de espesor, resistencia térmica 2,5 m²K/W, conductividad térmica 0,04 W/(mK), sellado y fijado con cinta autoadhesiva de aluminio.
Incluye: Limpieza y preparación de la superficie soporte. Replanteo y corte del aislamiento. Colocación del aislamiento. Fijación del aislamiento. Sellado de juntas y uniones.
Criterio de medición de proyecto: Superficie medida según documentación gráfica de Proyecto.
Criterio de medición de obra: Se medirá la superficie realmente ejecutada según especificaciones de Proyecto.

| Código | Ud | Descripción | Rendimiento | Precio | Importe |
|---|---|---|---|---|---|
| mt42con140b | m² | Manta de lana de vidrio, revestida por una de sus caras con papel kraft-aluminio que actúa como barrera de vapor, de 100 mm de espesor, resistencia térmica 2,5 m²K/W, conductividad térmica 0,04 W/(mK), Euroclase B-s1, d0 de reacción al fuego, para el aislamiento de conductos de aire en climatización. (material) | 1.100 | 60.70 | 66.77 |
| mt42con020 | m | Cinta autoadhesiva de aluminio, de 50 micras de espesor y 65 mm de anchura, a base de resinas acrílicas, para el sellado y fijación del aislamiento. (material) | 1.500 | 1.89 | 2.84 |
| mo054 | h | Especialista en montaje de aislamiento. (mano de obra) | 0.123 | 41.48 | 5.10 |
| mo101 | h | Ayudante 1ª en montaje de aislamientos. (mano de obra) | 0.123 | 29.95 | 3.68 |
| % | % | Herramienta menor | 2 % | 78.39 | 1.57 |
|  |  | Costes directos |  |  | 79.96 |
