# Aislamiento térmico por el exterior en fachada ventilada

- Propiedad del archivo: CYPE INGENIEROS, S.A.
- Formato: FIEBDC-3/2002
- Ámbito geográfico: Bolivia
- Divisa: BOB
- Costes indirectos: 3.00 %
- Gastos generales: 13.00 %
- Beneficio industrial: 6.00 %
- IVA: 13.00 %

**NAF040** m² Aislamiento térmico por el exterior en fachada ventilada, formado por panel de lana mineral, no revestido de doble densidad, de 40 mm de espesor, resistencia térmica 1,15 m²K/W, conductividad térmica 0,034 W/(mK), colocado a tope y fijado mecánicamente.
Aislamiento térmico por el exterior en fachada ventilada, formado por panel de lana mineral, no revestido de doble densidad, de 40 mm de espesor, resistencia térmica 1,15 m²K/W, conductividad térmica 0,034 W/(mK), colocado a tope y fijado mecánicamente.
Incluye: Replanteo y corte del aislamiento. Colocación del aislamiento. Fijación del aislamiento. Resolución de puntos singulares. Sellado de juntas y uniones.
Criterio de medición de proyecto: Superficie medida según documentación gráfica de Proyecto.
Criterio de medición de obra: Se medirá la superficie realmente ejecutada según especificaciones de Proyecto.

| Código | Ud | Descripción | Rendimiento | Precio | Importe |
|---|---|---|---|---|---|
| mt16aaa020ab | Ud | Fijación mecánica para paneles aislantes de lana mineral, colocados directamente sobre la superficie soporte. (material) | 4.000 | 1.99 | 7.96 |
| mt16lra020abk | m² | Panel de lana mineral, no revestido de doble densidad, de 40 mm de espesor, resistencia térmica 1,15 m²K/W, conductividad térmica 0,034 W/(mK), impermeable al agua de lluvia. (material) | 1.050 | 74.96 | 78.71 |
| mo054 | h | Especialista en montaje de aislamiento. (mano de obra) | 0.089 | 41.48 | 3.69 |
| mo101 | h | Ayudante 1ª en montaje de aislamientos. (mano de obra) | 0.044 | 29.95 | 1.32 |
| % | % | Herramienta menor | 2 % | 91.68 | 1.83 |
|  |  | Costes directos |  |  | 93.51 |
