# Aislamiento termoacústico de pisos flotantes

- Propiedad del archivo: CYPE INGENIEROS, S.A.
- Formato: FIEBDC-3/2002
- Ámbito geográfico: Bolivia
- Costes indirectos: 3.00 %
- Gastos generales: 13.00 %
- Beneficio industrial: 6.00 %
- IVA: 13.00 %

**NAL030** m² Aislamiento termoacústico de pisos flotantes, formado por panel rígido de poliestireno expandido elastificado, de superficie lisa y mecanizado lateral machihembrado, de 15 mm de espesor, resistencia térmica 0,45 m²K/W, conductividad térmica 0,033 W/(mK), cubierto con un film de polietileno de 0,2 mm de espesor, preparado para recibir una base de piso de mortero u hormigón (no incluida en este precio).
Provisión y colocación de aislamiento termoacústico de pisos flotantes, formado por panel rígido de poliestireno expandido elastificado, de superficie lisa y mecanizado lateral machihembrado, de 15 mm de espesor, resistencia térmica 0,45 m²K/W, conductividad térmica 0,033 W/(mK), preparado para recibir una base de piso de mortero u hormigón (no incluida en este precio), depositado sobre el soporte y unido mediante machihembrado lateral, previa protección del aislamiento con un film de polietileno de 0,2 mm de espesor. Incluso parte proporcional de preparación de la superficie soporte, cortes, desolidarización perimetral realizada con el mismo material aislante y sellado de juntas del film de polietileno protector del aislamiento con cinta adhesiva.
Incluye: Limpieza y preparación de la superficie soporte. Preparación del aislamiento. Colocación del aislamiento sobre la losa. Colocación del film de polietileno.
Criterio de medición de proyecto: Superficie medida según documentación gráfica de Proyecto.
Criterio de medición de obra: Se medirá la superficie realmente ejecutada según especificaciones de Proyecto.

| Código | Ud | Descripción | Rendimiento | Precio | Importe |
|---|---|---|---|---|---|
| mt16pea025c | m² | Panel rígido de poliestireno expandido elastificado, de superficie lisa y mecanizado lateral machihembrado, de 15 mm de espesor, resistencia térmica 0,45 m²K/W, conductividad térmica 0,033 W/(mK), Euroclase E de reacción al fuego, con código de designación EPS-EN 13163-L1-W1-T1-S1-P3-DS(N)2-BS50-SD30. (material) | 1.100 | 1.81 | 1.99 |
| mt17poa010d | m² | Film de polietileno de 0,2 mm de espesor y 184 g/m² de masa superficial. (material) | 1.100 | 0.47 | 0.52 |
| mt16aaa030 | m | Cinta autoadhesiva para sellado de juntas. (material) | 0.400 | 0.38 | 0.15 |
| mo054 | h | Especialista en montaje de aislamiento. (mano de obra) | 0.097 | 4.33 | 0.42 |
| mo101 | h | Ayudante 1ª en montaje de aislamientos. (mano de obra) | 0.097 | 3.08 | 0.30 |
| % | % | Herramienta menor | 2 % | 3.38 | 0.07 |
|  |  | Costes directos |  |  | 3.45 |
