# Pastilla antivibración de caucho, de 60x60x40 mm y 500 kg de carga máxima

- Propiedad del archivo: CYPE INGENIEROS, S.A.
- Formato: FIEBDC-3/2002
- Ámbito geográfico: Bolivia
- Divisa: BOB
- Costes indirectos: 3.00 %
- Gastos generales: 13.00 %
- Beneficio industrial: 6.00 %
- IVA: 13.00 %

**NBI010** Ud Pastilla antivibración de caucho, de 60x60x40 mm y 500 kg de carga máxima.
Pastilla antivibración de caucho, de 60x60x40 mm y 500 kg de carga máxima.
Incluye: Replanteo. Colocación de la pastilla antivibración.
Criterio de medición de proyecto: Número de unidades previstas, según documentación gráfica de Proyecto.
Criterio de medición de obra: Se medirá el número de unidades realmente ejecutadas según especificaciones de Proyecto.

| Código | Ud | Descripción | Rendimiento | Precio | Importe |
|---|---|---|---|---|---|
| mt16avg010x | Ud | Pastilla antivibración de caucho, de 60x60x40 mm y 500 kg de carga máxima. (material) | 1.000 | 23.32 | 23.32 |
| mo054 | h | Especialista en montaje de aislamiento. (mano de obra) | 0.122 | 39.25 | 4.79 |
| mo101 | h | Ayudante 1ª en montaje de aislamientos. (mano de obra) | 0.122 | 27.99 | 3.41 |
| % | % | Herramienta menor | 2 % | 31.52 | 0.63 |
|  |  | Costes directos |  |  | 32.15 |
