# Revestimiento mural con plancha de acero inoxidable

- Propiedad del archivo: CYPE Ingenieros S.A.
- Formato: FIEBDC-3/2016
- Programa: Generador de precios de la construcción. CYPE Ingenieros, S.A.
- Fecha: 09/08/2022
- Ámbito geográfico: Bolivia
- Divisa: BOB
- Costes indirectos: 3 %
- Gastos generales: 13 %
- Beneficio industrial: 6 %
- IVA: 13 %

## R Revestimientos y trasdosados

### RD Decorativos

#### RDE Metálicos

**RDE010** m² Revestimiento mural con plancha de acero inoxidable.
Revestimiento decorativo de paramentos interiores con plancha, de acero inoxidable AISI 304, de 1,2 mm de espesor, acabado mate, cortada a medida, fijación con tornillos de acero galvanizado a una estructura metálica de perfiles de plancha de acero galvanizado, de 85 mm de anchura, anclada al paramento vertical cada 600 mm, con anclajes mecánicos con taco de nylon y tornillo de acero galvanizado, de cabeza avellanada.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil de plancha de acero galvanizado, de 85 mm de anchura. (material) | 1.66 | 8.78 | 14.575 |
| mt26aaa033a | Ud | Anclaje mecánico con taco de nylon y tornillo de acero galvanizado, de cabeza avellanada. (material) | 12 | 2.37 | 28.440 |
| mt29pme010s | m² | Plancha, de acero inoxidable AISI 304, de 1,2 mm de espesor, acabado mate, cortada a medida, para revestimiento de paramentos verticales interiores. (material) | 1.05 | 165.51 | 173.786 |
| mt29pme040a | Ud | Tornillo de acero galvanizado. (material) | 9.33 | 0.19 | 1.773 |
| mo018 | h | Especialista cerrajero. (mano de obra) | 0.361 | 49.47 | 17.859 |
| mo059 | h | Ayudante 1ª cerrajero. (mano de obra) | 0.361 | 36.56 | 13.198 |
| % | % | Herramienta menor | 2 % | 249.631 | 4.993 |
|  |  | Costes directos |  |  | 254.624 |

Residuos:
- colocación: mt29pme030a Perfil de plancha de acero galvanizado, de 85 mm de anchura; factor de residuo 0.0375
- colocación: mt29pme010s; factor de residuo 0.0222266
- colocación: mt29pme040a Tornillo de acero galvanizado; factor de residuo 0.05

## Recursos

**mt29pme030a** m Perfil de plancha de acero galvanizado, de 85 mm de anchura
Datos técnicos: Coste energético 17.050 MJ; Emisión de CO2 1.714 kg; Código LER 17 04 05; Masa del elemento 0.66 kg; Volumen 0.000314 m3
Residuos:
- embalaje: re170203 Plástico. (componente de residuo); rendimiento 0.005 kg; Código LER 17 02 03; Masa del elemento 1 kg; Volumen 0.001667 m3

**mt29pme010s** m² Plancha, de acero inoxidable AISI 304
Datos técnicos: Coste energético 454.118 MJ; Emisión de CO2 66.493 kg; Código LER 17 04 05; Masa del elemento 9.48 kg; Volumen 0.004514 m3
Residuos:
- embalaje: re170203 Plástico; rendimiento 0.028 kg

**mt29pme040a** Ud Tornillo de acero galvanizado
Datos técnicos: Coste energético 2.155 MJ; Emisión de CO2 0.099 kg; Código LER 17 02 01; Masa del elemento 0.0066 kg; Volumen 0.000006 m3
Residuos:
- embalaje: re170203 Plástico; rendimiento 0.02 kg
