# Revestimiento de corcho, sobre paramento exterior

- Propiedad del archivo: CYPE Ingenieros S.A.
- Formato: FIEBDC-3/2016
- Programa: Generador de precios de la construcción. CYPE Ingenieros, S.A.
- Fecha: 05/04/2024
- Ámbito geográfico: Bolivia
- Divisa: BOB
- Costes indirectos: 3 %
- Gastos generales: 13 %
- Beneficio industrial: 6 %
- IVA: 13 %

## R Revestimientos y trasdosados

### RK Pinturas, morteros y revestimientos para aislamiento térmico y acústico

#### RKC Revestimiento de corcho

**RKC010** m² Revestimiento de corcho, sobre paramento exterior.
Revestimiento de corcho de granulometría comprendida entre 0,1 y 1 mm, color a elegir, aplicado en dos manos, de 2 mm de espesor total, aplicado mecánicamente, previa aplicación de imprimación monocomponente, en emulsión acuosa, para uso en interiores o en exteriores, color gris, sobre paramento exterior de mortero.
Criterio de valoración económica: El precio incluye la protección de los elementos del entorno que puedan verse afectados durante los trabajos y la resolución de puntos singulares.
Incluye: Preparación de la superficie soporte. Aplicación de la imprimación. Preparación del revestimiento. Aplicación del revestimiento.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt28rso005b | kg | Imprimación monocomponente, en emulsión acuosa, para uso en interiores o en exteriores, color gris. (material) | 0.17 | 96.07 | 16.332 |
| mt28rso010b | kg | Revestimiento de corcho de granulometría comprendida entre 0,1 y 1 mm, para uso en exteriores, color a elegir, a base de corcho, resinas, siloxanos y polvo de diatomeas, conductividad térmica 0,086 W/(mK), densidad 920 kg/m³, transpirable, hidrorrepelente, de alta elasticidad, con efecto antimoho, con resistencia a los rayos UV, a las altas temperaturas y a la intemperie. (material) | 1.05 | 104.99 | 110.240 |
| mq06pym010 | h | Mezcladora-bombeadora para morteros y yesos proyectados, de 3 m³/h. (maquinaria) | 0.255 | 55.94 | 14.265 |
| mo039 | h | Especialista revocador. (mano de obra) | 0.457 | 56.74 | 25.930 |
| mo111 | h | Ayudante 2ª de revocador. (mano de obra) | 0.152 | 42.2 | 6.414 |
| % | % | Herramienta menor | 2 % | 173.181 | 3.464 |
|  |  | Costes directos |  |  | 176.645 |

Residuos:
- colocación: mt28rso005b Imprimación monocomponente, en emulsión acuosa, para uso en interiores o en exteriores, color gris; factor de residuo 0.03
- colocación: mt28rso010b; factor de residuo 0.007

## Recursos

**mt28rso005b** kg Imprimación monocomponente, en emulsión acuosa, para uso en interiores o en exteriores, color gris
Datos técnicos: Coste energético 75.527 MJ; Emisión de CO2 2.872 kg; Código LER 17 09 04; Masa del elemento 1 kg; Volumen 0.000667 m3
Residuos:
- embalaje: re170203 Plástico. (componente de residuo); rendimiento 0.003 kg; Código LER 17 02 03; Masa del elemento 1 kg; Volumen 0.001667 m3

**mt28rso010b** kg Revestimiento de corcho de granulometría comprendida entre 0,1 y 1 mm
Datos técnicos: Coste energético 67.560 MJ; Emisión de CO2 -1.720 kg; Código LER 17 02 01; Masa del elemento 1 kg; Volumen 0.000909 m3
