# Limpiapies metálico

- Propiedad del archivo: CYPE Ingenieros S.A.
- Formato: FIEBDC-3/2016
- Programa: Generador de precios de la construcción. CYPE Ingenieros, S.A.
- Fecha: 14/11/2023
- Ámbito geográfico: Bolivia
- Divisa: BOB
- Costes indirectos: 3 %
- Gastos generales: 13 %
- Beneficio industrial: 6 %
- IVA: 13 %

## R Revestimientos y trasdosados

### RS Pisos

#### RSF Alfombras y limpiapieses

**RSF010** m² Limpiapies metálico.
Limpiapies formado por perfiles de aluminio, de 27 mm de anchura, unidos entre sí mediante cable de acero inoxidable, distancia entre perfiles 4 mm, acabado superficial con cepillos de nylon de color negro, espesor total 15 mm, uso interior y exterior, enrollable, instalado en cajeado de piso formado por foso de 12 a 15 mm de profundidad (no incluido en este precio). Incluso preparación de la superficie soporte.
Incluye: Preparación de la superficie soporte. Colocación del limpiapies.
Criterio de medición de proyecto: Superficie medida según documentación gráfica de Proyecto.
Criterio de medición de obra: Se medirá la superficie realmente ejecutada según especificaciones de Proyecto.

| Código | Ud | Descripción | Rendimiento | Precio | Importe |
|---|---|---|---|---|---|
| mt18fel100bhd | m² | Limpiapies formado por perfiles de aluminio, de 27 mm de anchura, unidos entre sí mediante cable de acero inoxidable, distancia entre perfiles 4 mm, acabado superficial con cepillos de nylon de color negro, espesor total 15 mm, uso interior y exterior, enrollable, para instalar en cajeado de piso formado por foso de 12 a 15 mm de profundidad. (material) | 1 | 4959.76 | 4959.760 |
| mo027 | h | Especialista instalador de tapizones y revestimientos textiles. (mano de obra) | 0.105 | 55.98 | 5.878 |
| mo065 | h | Ayudante 1ª instalador de tapizones y revestimientos textiles. (mano de obra) | 0.105 | 41.85 | 4.394 |
| % | % | Herramienta menor | 2 % | 4970.032 | 99.401 |
|  |  | Costes directos |  |  | 5069.433 |
