# Perfil para remate lateral de tarima de composite (WPC) para exterior

- Propiedad del archivo: CYPE Ingenieros S.A.
- Formato: FIEBDC-3/2016
- Programa: Generador de precios de la construcción. CYPE Ingenieros, S.A.
- Fecha: 05/04/2024
- Ámbito geográfico: Bolivia
- Divisa: BOB
- Costes indirectos: 3 %
- Gastos generales: 13 %
- Beneficio industrial: 6 %
- IVA: 13 %

## R Revestimientos y trasdosados

### RS Pisos

#### RSJ De composite

**RSJ020** m Perfil para remate lateral de tarima de composite (WPC) para exterior.
Perfil macizo de composite (WPC) con fibras de madera y polietileno, de 24x136x2440 mm, dos caras vistas, ambas con textura de madera, con los bordes rectos, fijado a los rastreles con tornillos autoperforantes, de acero al carbono, de 5 mm de diámetro y 63 mm de longitud, con tratamiento anticorrosión, en tarima de composite (WPC) para exterior.
Incluye: Replanteo, marcado y corte de la parte sobrante del perfil de remate lateral. Fijación del perfil de remate lateral a los rastreles.
Criterio de medición de proyecto: Longitud medida según documentación gráfica de Proyecto. No se ha incrementado la medición por roturas y recortes, ya que en la descomposición se ha considerado un 5% más de piezas.
Criterio de medición de obra: Se medirá la longitud realmente ejecutada según especificaciones de Proyecto.

| Código | Ud | Descripción | Rendimiento | Precio | Importe |
|---|---|---|---|---|---|
| mt18fmp020e | m | Perfil macizo de composite (WPC) con fibras de madera y polietileno, de 24x136x2440 mm, dos caras vistas, ambas con textura de madera, con los bordes rectos, para remate lateral de tarima de composite (WPC). (material) | 1.05 | 119.4 | 125.370 |
| mt18acc080a | Ud | Tornillo autoperforante, de acero al carbono, de 5 mm de diámetro y 63 mm de longitud, con tratamiento anticorrosión. (material) | 7 | 1.05 | 7.350 |
| mo017 | h | Especialista carpintero. (mano de obra) | 0.131 | 57.56 | 7.540 |
| mo058 | h | Ayudante 1ª carpintero. (mano de obra) | 0.131 | 42.67 | 5.590 |
| % | % | Herramienta menor | 2 % | 145.850 | 2.917 |
|  |  | Costes directos |  |  | 148.767 |

Residuos:
- colocación: mt18fmp020e; factor de residuo 0.007
- colocación: mt18acc080a Tornillo autoperforante, de acero al carbono, de 5 mm de diámetro y 63 mm de longitud, con tratamiento anticorrosión; factor de residuo 0.00491667

## Recursos

**mt18fmp020e** m Perfil macizo de composite (WPC) con fibras de madera y polietileno
Datos técnicos: Coste energético 193.555 MJ; Emisión de CO2 -0.315 kg; Código LER 17 02 01; Masa del elemento 4.7 kg; Volumen 0.004273 m3
Residuos:
- embalaje: re170203 Plástico. (componente de residuo); rendimiento 0.003 kg; Código LER 17 02 03; Masa del elemento 1 kg; Volumen 0.001667 m3

**mt18acc080a** Ud Tornillo autoperforante, de acero al carbono, de 5 mm de diámetro y 63 mm de longitud, con tratamiento anticorrosión
Datos técnicos: Coste energético 0.120 MJ; Emisión de CO2 0.007 kg; Código LER 17 04 05; Masa del elemento 0.012 kg; Volumen 0.000006 m3
Residuos:
- embalaje: re150101 Envases de papel y cartón. (componente de residuo); rendimiento 0.001 kg; Código LER 15 01 01; Masa del elemento 1 kg; Volumen 0.001333 m3
