# Rodapié de corcho

- Propiedad del archivo: CYPE Ingenieros S.A.
- Formato: FIEBDC-3/2016
- Programa: Generador de precios de la construcción. CYPE Ingenieros, S.A.
- Fecha: 05/04/2024
- Ámbito geográfico: Bolivia
- Divisa: BOB
- Costes indirectos: 3 %
- Gastos generales: 13 %
- Beneficio industrial: 6 %
- IVA: 13 %

## R Revestimientos y trasdosados

### RS Pisos

#### RSO De corcho

**RSO011** m Rodapié de corcho.
Rodapié de corcho en piezas de 700x70x8 mm. COLOCACIÓN: en interiores con adhesivo vinílico en dispersión acuosa.
Incluye: Replanteo. Corte de las piezas. Fijación de las piezas sobre el paramento. Resolución de esquinas y encuentros.
Criterio de medición de proyecto: Longitud medida según documentación gráfica de Proyecto, sin incluir huecos de puertas. No se ha incrementado la medición por roturas y recortes, ya que en la descomposición se ha considerado un 5% más de piezas.
Criterio de medición de obra: Se medirá la longitud realmente ejecutada según especificaciones de Proyecto.

| Código | Ud | Descripción | Rendimiento | Precio | Importe |
|---|---|---|---|---|---|
| mt18rmb010 | m | Rodapié de corcho en piezas de 700x70x8 mm, acabado barnizado en taller. (material) | 1.05 | 27.83 | 29.222 |
| mt18mlv020b | l | Adhesivo vinílico en dispersión acuosa, para interiores con presencia de humedad persistente y exteriores a la intemperie. (material) | 0.05 | 24.25 | 1.213 |
| mo011 | h | Especialista en montaje. (mano de obra) | 0.131 | 58.3 | 7.637 |
| % | % | Herramienta menor | 2 % | 38.072 | 0.761 |
|  |  | Costes directos |  |  | 38.833 |

Residuos:
- colocación: mt18rmb010 Rodapié de corcho en piezas de 700x70x8 mm, acabado barnizado en taller; factor de residuo 0.0129864

## Recursos

**mt18rmb010** m Rodapié de corcho en piezas de 700x70x8 mm, acabado barnizado en taller
Datos técnicos: Coste energético 94.792 MJ; Emisión de CO2 -2.398 kg; Código LER 17 02 01; Masa del elemento 1.4 kg; Volumen 0.001273 m3
Residuos:
- embalaje: re170203 Plástico. (componente de residuo); rendimiento 0.002 kg; Código LER 17 02 03; Masa del elemento 1 kg; Volumen 0.001667 m3
