# Rodapié de mosaico hidráulico. Colocación en capa fina

- Propiedad del archivo: CYPE Ingenieros S.A.
- Formato: FIEBDC-3/2016
- Programa: Generador de precios de la construcción. CYPE Ingenieros, S.A.
- Fecha: 05/04/2024
- Ámbito geográfico: Bolivia
- Divisa: BOB
- Costes indirectos: 3 %
- Gastos generales: 13 %
- Beneficio industrial: 6 %
- IVA: 13 %

## R Revestimientos y trasdosados

### RS Pisos

#### RSU De baldosas hidráulicas

**RSU030** m Rodapié de mosaico hidráulico. Colocación en capa fina.
Rodapié de mosaico hidráulico, con piezas de 20x7 cm, monocolor, color a elegir, gama básica. COLOCACIÓN: en capa fina y mediante doble encolado con adhesivo cementoso de fraguado normal, C1 sin ninguna característica adicional. REJUNTADO: con mortero de juntas cementoso tipo L, color blanco, para juntas de hasta 3 mm.
Incluye: Replanteo de las piezas. Corte de las piezas y formación de encajes en esquinas y rincones. Colocación del rodapié. Rejuntado. Limpieza del rodapié.
Criterio de medición de proyecto: Longitud medida según documentación gráfica de Proyecto, sin incluir huecos de puertas. No se ha incrementado la medición por roturas y recortes, ya que en la descomposición se ha considerado un 5% más de piezas.
Criterio de medición de obra: Se medirá la longitud realmente ejecutada según especificaciones de Proyecto.

| Código | Ud | Descripción | Rendimiento | Precio | Importe |
|---|---|---|---|---|---|
| mt18bhi025a | m | Rodapié de mosaico hidráulico, con piezas de 20x7 cm, monocolor, color a elegir, gama básica. (material) | 1.05 | 131.03 | 137.582 |
| mt09mcr021g | kg | Adhesivo cementoso de fraguado normal, C1, color gris. (material) | 0.015 | 2.62 | 0.039 |
| mt09mcp020bE | kg | Mortero de juntas cementoso, tipo L, color blanco, para juntas de hasta 3 mm, a base de cemento blanco de alta resistencia y aditivos especiales, para rejuntado de piezas cerámicas con grado de absorción medio-alto. (material) | 0.09 | 12.14 | 1.093 |
| mo023 | h | Especialista colocador de pisos. (mano de obra) | 0.251 | 56.74 | 14.242 |
| % | % | Herramienta menor | 2 % | 152.956 | 3.059 |
|  |  | Costes directos |  |  | 156.015 |

Residuos:
- colocación: mt18bhi025a Rodapié de mosaico hidráulico, con piezas de 20x7 cm, monocolor, color a elegir, gama básica; factor de residuo 0.0084
- colocación: mt09mcr021g Adhesivo cementoso de fraguado normal, C1, color gris; factor de residuo 0.07
- colocación: mt09mcp020bE; factor de residuo 0.07

## Recursos

**mt18bhi025a** m Rodapié de mosaico hidráulico, con piezas de 20x7 cm, monocolor, color a elegir, gama básica
Datos técnicos: Coste energético 3.704 MJ; Emisión de CO2 4.466 kg; Código LER 17 01 01; Masa del elemento 29.7 kg; Volumen 0.0198 m3
Residuos:
- embalaje: re170201 Madera. (componente de residuo); rendimiento 0.015 kg; Código LER 17 02 01; Masa del elemento 1 kg; Volumen 0.000909 m3
- embalaje: re170203 Plástico. (componente de residuo); rendimiento 0.008 kg; Código LER 17 02 03; Masa del elemento 1 kg; Volumen 0.001667 m3

**mt09mcr021g** kg Adhesivo cementoso de fraguado normal, C1, color gris
Datos técnicos: Coste energético 3.871 MJ; Emisión de CO2 0.344 kg; Código LER 17 09 04; Masa del elemento 1 kg; Volumen 0.000667 m3
Residuos:
- embalaje: re170203 Plástico; rendimiento 0.003 kg

**mt09mcp020bE** kg Mortero de juntas cementoso
Datos técnicos: Coste energético 7.725 MJ; Emisión de CO2 0.576 kg; Código LER 17 09 04; Masa del elemento 1 kg; Volumen 0.000667 m3
Residuos:
- embalaje: re150101 Envases de papel y cartón. (componente de residuo); rendimiento 0.02 kg; Código LER 15 01 01; Masa del elemento 1 kg; Volumen 0.001333 m3
- embalaje: re170201 Madera; rendimiento 0.005 kg
- embalaje: re170203 Plástico; rendimiento 0.008 kg
