# Trampilla de registro gama Especial

- Propiedad del archivo: CYPE INGENIEROS, S.A.
- Formato: FIEBDC-3/2002
- Ámbito geográfico: Bolivia
- Divisa: BOB
- Costes indirectos: 3.00 %
- Gastos generales: 13.00 %
- Beneficio industrial: 6.00 %
- IVA: 13.00 %

**RTC021** Ud Trampilla de registro gama Especial, Revo Cleaneo 8/18 R, sistema E112.c "KNAUF", de 307x307, formada por marco de aluminio y puerta de placa de yeso laminado con perforaciones circulares 8/18 R, Cleaneo Akustik Redonda, de 12,5 mm de espesor, para cielo falso continuo de placas de yeso laminado. Incluso accesorios de montaje.
Trampilla de registro gama Especial, Revo Cleaneo 8/18 R, sistema E112.c "KNAUF", de 307x307, formada por marco de aluminio y puerta de placa de yeso laminado con perforaciones circulares 8/18 R, Cleaneo Akustik Redonda, de 12,5 mm de espesor, para cielo falso continuo de placas de yeso laminado. Incluso accesorios de montaje.
Incluye: Marcado y corte de la placa de yeso laminado. Colocación de la trampilla.
Criterio de medición de proyecto: Número de unidades previstas, según documentación gráfica de Proyecto.
Criterio de medición de obra: Se medirá el número de unidades realmente colocadas según especificaciones de Proyecto.
Criterio de valoración económica: El precio incluye la resolución de encuentros y puntos singulares.

| Código | Ud | Descripción | Rendimiento | Precio | Importe |
|---|---|---|---|---|---|
| mt12ppk065aa | m² | Trampilla de registro gama Especial, Revo Cleaneo 8/18 R, sistema E112.c "KNAUF", de 307x307, formada por marco de aluminio y puerta de placa de yeso laminado con perforaciones circulares 8/18 R, Cleaneo Akustik Redonda, de 12,5 mm de espesor. (material) | 1.000 | 348.36 | 348.36 |
| mo015 | h | Especialista en montaje de cielos falsos. (mano de obra) | 0.393 | 41.48 | 16.30 |
| mo082 | h | Ayudante 1ª en montaje de cielos falsos. (mano de obra) | 0.196 | 29.95 | 5.87 |
| % | % | Herramienta menor | 2 % | 370.53 | 7.41 |
|  |  | Costes directos |  |  | 377.94 |
