# Columna mesa de escayola

- Propiedad del archivo: CYPE Ingenieros S.A.
- Formato: FIEBDC-3/2016
- Programa: Generador de precios de la construcción. CYPE Ingenieros, S.A.
- Fecha: 05/11/2024
- Ámbito geográfico: Bolivia
- Divisa: BOB
- Costes indirectos: 3 %
- Gastos generales: 13 %
- Beneficio industrial: 6 %
- IVA: 13 %

## R Revestimientos y trasdosados

### RT Cielos falsos en interiores

#### RTP Prefabricados de escayola

**RTP320** Ud Columna mesa de escayola.
Columna mesa, de escayola, de 42,5x29,2x29,2 cm, fuste de 20 cm de diámetro, recibida con cola para escayola. Incluso accesorios de fijación.
Incluye: Replanteo de la pieza. Humectación de la base de fijación. Extendido de la cola. Colocación y rejuntado de la pieza.
Criterio de medición de proyecto: Número de unidades previstas, según documentación gráfica de Proyecto.
Criterio de medición de obra: Se medirá el número de unidades realmente colocadas según especificaciones de Proyecto.

| Código | Ud | Descripción | Rendimiento | Precio | Importe |
|---|---|---|---|---|---|
| mt12rea290a | Ud | Columna mesa, de escayola, de 42,5x29,2x29,2 cm, fuste de 20 cm de diámetro. (material) | 1.05 | 744.51 | 781.736 |
| mt09eyc030 | kg | Cola para escayola. (material) | 0.19 | 2.64 | 0.502 |
| mo035 | h | Especialista yesero yesero escayolista. (mano de obra) | 0.217 | 57.16 | 12.404 |
| % | % | Herramienta menor | 2 % | 794.642 | 15.893 |
|  |  | Costes directos |  |  | 810.535 |
