# Banda protectora de vinilo

- Propiedad del archivo: CYPE Ingenieros S.A.
- Formato: FIEBDC-3/2016
- Programa: Generador de precios de la construcción. CYPE Ingenieros, S.A.
- Fecha: 05/04/2024
- Ámbito geográfico: Bolivia
- Divisa: BOB
- Costes indirectos: 3 %
- Gastos generales: 13 %
- Beneficio industrial: 6 %
- IVA: 13 %

## S Señalización y equipamiento

### SD Protecciones

#### SDP Bandas protectoras de paramentos verticales

**SDP010** m Banda protectora de vinilo.
Banda protectora de vinilo, de 180 mm de anchura y 2 mm de espesor, de color amarillo, fijada mediante adhesivo de poliuretano al paramento.
Incluye: Replanteo. Fijación de la banda al paramento vertical.
Criterio de medición de proyecto: Longitud medida a ejes, según documentación gráfica de Proyecto.
Criterio de medición de obra: Se medirá, a ejes, la longitud realmente ejecutada según especificaciones de Proyecto.

| Código | Ud | Descripción | Rendimiento | Precio | Importe |
|---|---|---|---|---|---|
| mt53pdi010nb | m | Banda protectora de vinilo, de 180 mm de anchura y 2 mm de espesor, de color amarillo, Euroclase B-s1, d0 de reacción al fuego. (material) | 1.05 | 359.08 | 377.034 |
| mt47adc110a | kg | Adhesivo especial de poliuretano bicomponente. (material) | 0.3 | 41.99 | 12.597 |
| mo011 | h | Especialista en montaje. (mano de obra) | 0.059 | 58.3 | 3.440 |
| mo080 | h | Ayudante 1ª en montaje. (mano de obra) | 0.059 | 42.41 | 2.502 |
| % | % | Herramienta menor | 2 % | 395.573 | 7.911 |
|  |  | Costes directos |  |  | 403.484 |

Residuos:
- colocación: mt53pdi010nb; factor de residuo 0.0556931
- colocación: mt47adc110a Adhesivo especial de poliuretano bicomponente; factor de residuo 0.038685

## Recursos

**mt53pdi010nb** m Banda protectora de vinilo
Datos técnicos: Coste energético 28.984 MJ; Emisión de CO2 1.439 kg; Código LER 17 02 03; Masa del elemento 0.29 kg; Volumen 0.000483 m3
Residuos:
- embalaje: re170203 Plástico. (componente de residuo); rendimiento 0.009 kg; Código LER 17 02 03; Masa del elemento 1 kg; Volumen 0.001667 m3

**mt47adc110a** kg Adhesivo especial de poliuretano bicomponente
Datos técnicos: Coste energético 144.471 MJ; Emisión de CO2 7.014 kg; Código LER 17 09 04; Masa del elemento 1 kg; Volumen 0.000667 m3
Residuos:
- embalaje: re170203 Plástico; rendimiento 0.003 kg
