# Escalera de acceso para piscina

- Propiedad del archivo: CYPE INGENIEROS, S.A.
- Formato: FIEBDC-3/2002
- Ámbito geográfico: Bolivia
- Divisa: BOB
- Costes indirectos: 3.00 %
- Gastos generales: 13.00 %
- Beneficio industrial: 6.00 %
- IVA: 13.00 %

**UPE010** Ud Escalera de acceso para piscina, de tubo de 43 mm de diámetro, con 5 peldaños y pasamanos simétrico, de acero inoxidable AISI 304, acabado pulido brillante, fijada con anclajes dotados de mecanismo para conexión equipotencial.
Escalera de acceso para piscina, de tubo de 43 mm de diámetro, con 5 peldaños y pasamanos simétrico, de acero inoxidable AISI 304, acabado pulido brillante, fijada con anclajes dotados de mecanismo para conexión equipotencial. Incluso replanteo, anclajes, topes, embellecedores, juntas, tacos y tornillos. Totalmente montada y probada por la empresa instaladora.
Incluye: Replanteo. Colocación y fijación de accesorios y piezas especiales.
Criterio de medición de proyecto: Número de unidades previstas, según documentación gráfica de Proyecto.
Criterio de medición de obra: Se medirá el número de unidades realmente ejecutadas según especificaciones de Proyecto.

| Código | Ud | Descripción | Rendimiento | Precio | Importe |
|---|---|---|---|---|---|
| mt47pep010g | Ud | Escalera de acceso para piscina, de tubo de 43 mm de diámetro, con 5 peldaños y pasamanos simétrico, de acero inoxidable AISI 304, acabado pulido brillante, con anclajes dotados de mecanismo para conexión equipotencial, topes, embellecedores, juntas, tacos y tornillos. (material) | 1.000 | 2982.43 | 2982.43 |
| mt09moe040 | Ud | Mortero expansivo. (material) | 2.000 | 24.17 | 48.34 |
| mo041 | h | Especialista de construcción civil. (mano de obra) | 2.532 | 40.29 | 102.01 |
| mo087 | h | Ayudante 1ª de construcción civil. (mano de obra) | 2.532 | 29.95 | 75.83 |
| % | % | Herramienta menor | 2 % | 3208.61 | 64.17 |
|  |  | Costes directos |  |  | 3272.78 |
