# Piso de baldosas cerámicas de gres porcelánico

- Propiedad del archivo: CYPE INGENIEROS, S.A.
- Formato: FIEBDC-3/2002
- Ámbito geográfico: Bolivia
- Divisa: BOB
- Costes indirectos: 3.00 %
- Gastos generales: 13.00 %
- Beneficio industrial: 6.00 %
- IVA: 13.00 %

**UXG020** m² Piso de baldosas cerámicas de gres porcelánico, estilo cemento, serie City "GRESPANIA", acabado antideslizante, color beige, 30x30 cm y 15 mm de espesor para exteriores, capacidad de absorción de agua E<0,5%, resistencia al deslizamiento alta, recibidas con adhesivo cementoso mejorado, C2 color gris, y rejuntado con mortero de juntas cementoso tipo CG 2, color blanco, para juntas de 2 a 15 mm.
Provisión y colocación de piso de baldosas cerámicas de gres porcelánico, estilo cemento, serie City "GRESPANIA", acabado antideslizante, color beige, 30x30 cm y 15 mm de espesor, para exteriores, capacidad de absorción de agua E<0,5%, con resistencia al deslizamiento alta, recibidas con adhesivo cementoso mejorado, C2 color gris, rejuntado con mortero de juntas cementoso tipo CG 2, color blanco, para juntas de 2 a 15 mm, realizado sobre firme compuesto por base rígida de hormigón simple (H21, para un ambiente no severo, tamaño máximo del agregado 20 mm, consistencia plástica), de 20 cm de espesor, vaciado desde camión con extendido y vibrado manual con regla vibrante de 3 m, con acabado maestreado ejecutada según pendientes del proyecto y colocado sobre explanada con índice CBR > 5 (California Bearing Ratio), no incluida en este precio. Incluso limpieza, juntas de dilatación y cortes a realizar para ajustarlas a los bordes del confinamiento o a las intrusiones existentes en el piso.
Incluye: Replanteo de los niveles de acabado. Extendido y compactación de la base de hormigón. Limpieza y comprobación del grado de humedad de la base. Extendido de la capa de regularización. Replanteo de la disposición de las piezas y juntas de movimiento. Aplicación del adhesivo. Colocación de las baldosas a punta de paleta. Formación de juntas de partición, perimetrales y estructurales. Rejuntado. Eliminación y limpieza del material sobrante. Limpieza final del piso.
Criterio de medición de proyecto: Superficie medida en proyección horizontal, según documentación gráfica de Proyecto. No se han tenido en cuenta los retaceos como factor de influencia para incrementar la medición, toda vez que en la descomposición se ha considerado el tanto por cien de roturas general.
Criterio de medición de obra: Se medirá, en proyección horizontal, la superficie realmente ejecutada según especificaciones de Proyecto.

| Código | Ud | Descripción | Rendimiento | Precio | Importe |
|---|---|---|---|---|---|
| mt10hmf120df | m³ | Hormigón simple H21, para un ambiente no severo, tamaño máximo del agregado 20 mm, consistencia plástica, con un asentamiento de 10 a 15 cm, medido con el cono de Abrams, premezclado en planta, según CBH 87. (material) | 0.210 | 840.01 | 176.40 |
| mt09mcr300b | m³ | Arena-cemento, sin aditivos, con 250 kg/m³ de cemento Portland CEM II/B-L 32,5 R y arena de cantera granítica, confeccionado en obra. (material) | 0.040 | 414.65 | 16.59 |
| mt09mcr021m | kg | Adhesivo cementoso mejorado, C2, color gris. (material) | 6.000 | 2.83 | 16.98 |
| mt18bgg011as | m² | Baldosa cerámica de gres porcelánico, estilo cemento, serie City "GRESPANIA", acabado antideslizante, color beige, 30x30 cm y 15 mm de espesor, capacidad de absorción de agua E<0,5%. (material) | 1.050 | 347.60 | 364.98 |
| mt09mcp020fv | kg | Mortero de juntas cementoso tipo CG2, color blanco, para juntas de 2 a 15 mm, compuesto por cemento de alta resistencia, cuarzo, aditivos especiales, pigmentos y resinas sintéticas. (material) | 0.050 | 5.36 | 0.27 |
| mq04dua020b | h | Dumper de descarga frontal de 2 t de carga útil. (maquinaria) | 0.037 | 56.94 | 2.11 |
| mq06vib020 | h | Regla vibrante de 3 m. (maquinaria) | 0.105 | 28.68 | 3.01 |
| mo023 | h | Especialista colocador de pisos. (mano de obra) | 0.407 | 40.29 | 16.40 |
| mo061 | h | Ayudante 1ª colocador de pisos. (mano de obra) | 0.407 | 29.95 | 12.19 |
| mo087 | h | Ayudante 1ª de construcción civil. (mano de obra) | 0.259 | 29.95 | 7.76 |
| % | % | Herramienta menor | 2 % | 616.69 | 12.33 |
|  |  | Costes directos |  |  | 629.02 |
