# Piso de baldosas de piedra natural recibidas con mortero

- Propiedad del archivo: CYPE Ingenieros S.A.
- Formato: FIEBDC-3/2016
- Programa: Generador de precios de la construcción. CYPE Ingenieros, S.A.
- Fecha: 05/04/2024
- Ámbito geográfico: Bolivia
- Divisa: BOB
- Costes indirectos: 3 %
- Gastos generales: 13 %
- Beneficio industrial: 6 %
- IVA: 13 %

## U Urbanización interior de la parcela

### UX Pisos exteriores

#### UXP De piedra natural

**UXP010** m² Piso de baldosas de piedra natural recibidas con mortero.
Provisión y colocación de piso para uso exterior en áreas peatonales y calles residenciales, de baldosas de piezas regulares de granito Blanco Berrocal, de 60x40x4 cm, acabado flameado de la superficie vista, cantos aserrados, recibidas sobre capa de 2 cm de mortero de cemento 1:4; disponiendo de juntas con ancho igual o superior a 1 mm, para su posterior rejuntado con lechada de cemento 1/2 CEM II/B-P 32,5 R, coloreada con la misma tonalidad de las piezas. Incluso juntas de dilatación y juntas estructurales, cortes a realizar para ajustarlas a los bordes del confinamiento o a las intrusiones existentes en el piso, limpieza del piso y las juntas.
Incluye: Replanteo de maestras y niveles. Vaciado y compactación de la solera de hormigón. Extendido de la capa de mortero. Humectación de las piezas a colocar. Colocación individual, a pique de maceta, de las piezas. Formación de juntas y encuentros. Limpieza del piso y las juntas. Preparación y extendido de la lechada líquida para relleno de juntas. Limpieza final con agua, sin eliminar el material de rejuntado.
Criterio de medición de proyecto: Superficie medida en proyección horizontal, según documentación gráfica de Proyecto. No se han tenido en cuenta los retaceos como factor de influencia para incrementar la medición, toda vez que en la descomposición se ha considerado el tanto por cien de roturas general.
Criterio de medición de obra: Se medirá, en proyección horizontal, la superficie realmente ejecutada según especificaciones de Proyecto.

| Código | Ud | Descripción | Rendimiento | Precio | Importe |
|---|---|---|---|---|---|
| mt10hmf120df | m³ | Hormigón simple H21, para un ambiente no severo, tamaño máximo del agregado 20 mm, consistencia plástica, con un asentamiento de 10 a 15 cm, medido con el cono de Abrams, premezclado en planta, según CBH 87. (material) | 0.15 | 804.92 | 120.738 |
| mt09mor010e | m³ | Mortero de cemento CEM II/B-P 32,5 N tipo M-10, confeccionado en obra con 380 kg/m³ de cemento y una proporción en volumen 1/4. (material) | 0.02 | 998.66 | 19.973 |
| mt18bpn015aaa | m² | Baldosa de granito Blanco Berrocal, de 60x40x4 cm, acabado flameado de la superficie vista, cantos aserrados. (material) | 1.05 | 448.39 | 470.810 |
| mt09lec020a | m³ | Lechada de cemento CEM II/B-P 32,5 N 1/2. (material) | 0.001 | 979.18 | 0.979 |
| mq06vib020 | h | Regla vibrante de 3 m. (maquinaria) | 0.078 | 34.35 | 2.679 |
| mo041 | h | Especialista de construcción civil. (mano de obra) | 0.611 | 56.74 | 34.668 |
| mo087 | h | Ayudante 1ª de construcción civil. (mano de obra) | 0.943 | 42.41 | 39.993 |
| % | % | Herramienta menor | 2 % | 689.840 | 13.797 |
|  |  | Costes directos |  |  | 703.637 |

Residuos:
- colocación: mt10hmf120df; factor de residuo 0.00130093
- colocación: mt09mor010e; factor de residuo 0.0036
- colocación: mt18bpn015aaa Baldosa de granito Blanco Berrocal, de 60x40x4 cm, acabado flameado de la superficie vista, cantos aserrados; factor de residuo 0.0281561
- colocación: mt09lec020a Lechada de cemento CEM II/B-P 32,5 N 1/2; factor de residuo 0.0036

## Recursos

**mt10hmf120df** m³ Hormigón simple H21
Datos técnicos: Coste energético 1840.000 MJ; Emisión de CO2 230.000 kg; Código LER 17 01 01; Masa del elemento 2300 kg; Volumen 1.533333 m3

**mt09mor010e** m³ Mortero de cemento CEM II/B-P 32,5 N tipo M-10
Datos técnicos: Coste energético 3724.000 MJ; Emisión de CO2 323.000 kg; Código LER 17 01 01; Masa del elemento 1900 kg; Volumen 1.266667 m3

**mt18bpn015aaa** m² Baldosa de granito Blanco Berrocal, de 60x40x4 cm, acabado flameado de la superficie vista, cantos aserrados
Datos técnicos: Coste energético 444.616 MJ; Emisión de CO2 12.529 kg; Código LER 01 04 13; Masa del elemento 104 kg; Volumen 0.069333 m3
Residuos:
- embalaje: re170201 Madera. (componente de residuo); rendimiento 0.033 kg; Código LER 17 02 01; Masa del elemento 1 kg; Volumen 0.000909 m3
- embalaje: re170203 Plástico. (componente de residuo); rendimiento 0.023 kg; Código LER 17 02 03; Masa del elemento 1 kg; Volumen 0.001667 m3

**mt09lec020a** m³ Lechada de cemento CEM II/B-P 32,5 N 1/2
Datos técnicos: Coste energético 3724.000 MJ; Emisión de CO2 323.000 kg; Código LER 17 01 01; Masa del elemento 1900 kg; Volumen 1.266667 m3
