# Sistema de control Aidoo

- Propiedad del archivo: CYPE INGENIEROS, S.A.
- Formato: FIEBDC-3/2002
- Ámbito geográfico: Bolivia
- Divisa: BOB
- Costes indirectos: 3.00 %
- Gastos generales: 13.00 %
- Beneficio industrial: 6.00 %
- IVA: 13.00 %

## I Instalaciones

### IB Sistemas de climatización

#### IBZ Sistema Airzone

**IBZ050** Ud Sistema de control Aidoo.
Pack Aidoo Pro Control Wi-Fi Inverter/VRF - Blueface AZAI6WSPBA1B "AIRZONE", formado por: pasarela para control de Baxi R32 a través de la App Airzone Aidoo para smartphones y tablets con conexión inalámbrica mediante Wi-Fi 2.4 GHz, control del encendido y apagado, de la temperatura de consigna, del modo de funcionamiento y de la velocidad del ventilador, lectura de avisos y errores, programación horaria, multiusuario y multisesión, integración con Amazon Alexa y Google Assistant para control por voz, función Airtools para diagnóstico remoto inteligente, comunicaciones con otros sistemas de control externo mediante puerto con protocolo de comunicación Modbus y alimentación desde la unidad interior del equipo, y desde termostato inteligente Blueface con pantalla táctil capacitiva de 3,5" a color, de acero y cristal, conexión por cable, montaje en superficie, color blanco, para control de la temperatura, del modo de funcionamiento y de la velocidad del ventilador, con lectura de temperatura ambiente y humedad relativa de zona, control de etapas de configuración (aire, radiante o combinado), función Eco-Adapt (selección del nivel de eficiencia energética del sistema), función Sleep, programaciones horarias de las temperaturas de zona y de modo, información de consumo, acceso remoto a otras zonas del sistema, información climática y del consumo de la máquina y 6 idiomas disponibles (español, inglés, francés, italiano, alemán y portugués).
Incluye: Replanteo. Colocación y fijación. Conexionado.
Criterio de medición de proyecto: Número de unidades previstas, según documentación gráfica de Proyecto.
Criterio de medición de obra: Se medirá el número de unidades realmente ejecutadas según especificaciones de Proyecto.

| Código | Ud | Descripción | Rendimiento | Precio | Importe |
|---|---|---|---|---|---|
| mt42air738aaa | Ud | Pack Aidoo Pro Control Wi-Fi Inverter/VRF - Blueface AZAI6WSPBA1B "AIRZONE", formado por: pasarela para control de Baxi R32 a través de la App Airzone Aidoo para smartphones y tablets con conexión inalámbrica mediante Wi-Fi 2.4 GHz, control del encendido y apagado, de la temperatura de consigna, del modo de funcionamiento y de la velocidad del ventilador, lectura de avisos y errores, programación horaria, multiusuario y multisesión, integración con Amazon Alexa y Google Assistant para control por voz, función Airtools para diagnóstico remoto inteligente, comunicaciones con otros sistemas de control externo mediante puerto con protocolo de comunicación Modbus y alimentación desde la unidad interior del equipo, y desde termostato inteligente Blueface con pantalla táctil capacitiva de 3,5" a color, de acero y cristal, conexión por cable, montaje en superficie, color blanco, para control de la temperatura, del modo de funcionamiento y de la velocidad del ventilador, con lectura de temperatura ambiente y humedad relativa de zona, control de etapas de configuración (aire, radiante o combinado), función Eco-Adapt (selección del nivel de eficiencia energética del sistema), función Sleep, programaciones horarias de las temperaturas de zona y de modo, información de consumo, acceso remoto a otras zonas del sistema, información climática y del consumo de la máquina y 6 idiomas disponibles (español, inglés, francés, italiano, alemán y portugués). (material) | 1.000 | 2809.13 | 2809.13 |
| mo005 | h | Especialista instalador de climatización. (mano de obra) | 0.357 | 58.74 | 20.97 |
| mo104 | h | Ayudante 1ª instalador de climatización. (mano de obra) | 0.238 | 42.65 | 10.15 |
| % | % | Herramienta menor | 2 % | 2840.25 | 56.81 |
|  |  | Costes directos |  |  | 2897.06 |
