# Termostato de zona

- Propiedad del archivo: CYPE Ingenieros S.A.
- Formato: FIEBDC-3/2016
- Programa: Generador de precios de la construcción. CYPE Ingenieros, S.A.
- Fecha: 30/10/2024
- Ámbito geográfico: Bolivia
- Divisa: BOB
- Costes indirectos: 3 %
- Gastos generales: 13 %
- Beneficio industrial: 6 %
- IVA: 13 %

## I Instalaciones

### IB Sistemas de climatización

#### IBZ Sistema Airzone

**IBZ005** Ud Termostato de zona.
Interfaz de control de usuario, Think AZCE6THINKRN "AIRZONE", pantalla de tinta electrónica de 2,7" con botones táctiles capacitivos, de acero y cristal, comunicación por radio, montaje en superficie, color negro, para control de la temperatura, del modo de funcionamiento (como termostato maestro) y de la velocidad del ventilador en el sistema (como termostato maestro y en instalaciones con fancoils), lectura de la temperatura ambiente y de la humedad relativa de zona y 6 idiomas disponibles (español, inglés, francés, italiano, alemán y portugués).
Incluye: Replanteo. Colocación y fijación. Conexionado.
Criterio de medición de proyecto: Número de unidades previstas, según documentación gráfica de Proyecto.
Criterio de medición de obra: Se medirá el número de unidades realmente ejecutadas según especificaciones de Proyecto.

| Código | Ud | Descripción | Rendimiento | Precio | Importe |
|---|---|---|---|---|---|
| mt42air651ab | Ud | Interfaz de control de usuario, Think AZCE6THINKRN "AIRZONE", pantalla de tinta electrónica de 2,7" con botones táctiles capacitivos, de acero y cristal, comunicación por radio, montaje en superficie, color negro, para control de la temperatura, del modo de funcionamiento (como termostato maestro) y de la velocidad del ventilador en el sistema (como termostato maestro y en instalaciones con fancoils), lectura de la temperatura ambiente y de la humedad relativa de zona y 6 idiomas disponibles (español, inglés, francés, italiano, alemán y portugués). (material) | 1 | 1818.79 | 1818.790 |
| mo005 | h | Especialista instalador de climatización. (mano de obra) | 0.119 | 58.74 | 6.990 |
| mo104 | h | Ayudante 1ª instalador de climatización. (mano de obra) | 0.095 | 42.65 | 4.052 |
| % | % | Herramienta menor | 2 % | 1829.832 | 36.597 |
|  |  | Costes directos |  |  | 1866.429 |

## Recursos

**mt42air651ab** Ud Interfaz de control de usuario
Datos técnicos: Coste energético 8.816 MJ; Emisión de CO2 0.586 kg
Residuos:
- embalaje: re150101 Envases de papel y cartón. (componente de residuo); rendimiento 0.18 kg; Código LER 15 01 01; Masa del elemento 1 kg; Volumen 0.001333 m3
- embalaje: re170203 Plástico. (componente de residuo); rendimiento 0.09 kg; Código LER 17 02 03; Masa del elemento 1 kg; Volumen 0.001667 m3
