# Equipo de regulación y control para colector, mediante cabezales electrotérmicos

- Propiedad del archivo: CYPE Ingenieros S.A.
- Formato: FIEBDC-3/2016
- Programa: Generador de precios de la construcción. CYPE Ingenieros, S.A.
- Fecha: 07/11/2025
- Ámbito geográfico: Bolivia
- Divisa: BOB
- Costes indirectos: 3 %
- Gastos generales: 13 %
- Beneficio industrial: 6 %
- IVA: 13 %

## I Instalaciones

### IC Calefacción, refrigeración, climatización y A.C.S.

#### ICE Emisores por agua para calefacción y refrigeración

**ICE150** Ud Equipo de regulación y control para colector, mediante cabezales electrotérmicos.
Sistema de regulación de la temperatura para colector, para calefacción, "DAIKIN", compuesto de cabezales electrotérmicos, modelo EKWCVATR1V3; termostatos con pantalla digital, modelo EKWCTRDI1V3 y centralita de regulación, para gestión de hasta 10 termostatos y 18 cabezales electrotérmicos, modelo EKWUFHTA1V3. Totalmente montado, conexionado y probado.
Incluye: Colocación, fijación y conexionado eléctrico y de comunicación con todos los elementos que lo demanden en la instalación.
Criterio de medición de proyecto: Número de unidades previstas, según documentación gráfica de Proyecto.
Criterio de medición de obra: Se medirá el número de unidades realmente ejecutadas según especificaciones de Proyecto.

| Código | Ud | Descripción | Rendimiento | Precio | Importe |
|---|---|---|---|---|---|
| mt38dai100a | Ud | Centralita de regulación, para gestión de hasta 10 termostatos y 18 cabezales electrotérmicos, modelo EKWUFHTA1V3 "DAIKIN", de dimensiones 90x326,5x50 mm y alimentación monofásica (230V/50Hz). (material) | 1 | 2116.58 | 2116.580 |
| mt42dai521b | Ud | Termostato con pantalla digital, modelo EKWCTRDI1V3 "DAIKIN", de dimensiones 91x88x42 mm y alimentación monofásica (230V/50Hz). (material) | 2 | 1199.83 | 2399.660 |
| mt38dai101a | Ud | Cabezal electrotérmico, modelo EKWCVATR1V3 "DAIKIN", de dimensiones 48,4x44,3x50,3 mm y alimentación monofásica (230V/50Hz). (material) | 4 | 368.86 | 1475.440 |
| mo004 | h | Especialista instalador de sistemas de calefacción. (mano de obra) | 0.771 | 61.32 | 47.278 |
| mo103 | h | Ayudante 1ª instalador de sistemas de calefacción. (mano de obra) | 0.771 | 44.52 | 34.325 |
| % | % | Herramienta menor | 2 % | 6073.283 | 121.466 |
|  |  | Costes directos |  |  | 6194.749 |
