# Conducto semirrígido de polietileno

- Propiedad del archivo: CYPE Ingenieros S.A.
- Formato: FIEBDC-3/2016
- Programa: Generador de precios de la construcción. CYPE Ingenieros, S.A.
- Fecha: 30/10/2024
- Ámbito geográfico: Bolivia
- Divisa: BOB
- Costes indirectos: 3 %
- Gastos generales: 13 %
- Beneficio industrial: 6 %
- IVA: 13 %

## I Instalaciones

### IV Ventilación

#### IVV Conductos de admisión y extracción para ventilación

**IVV220** m Conducto semirrígido de polietileno.
Conducto de ventilación, formado por tubo semirrígido circular, multicapa, con la superficie exterior corrugada y la interior lisa, de polietileno (PE), de 63 mm de diámetro exterior, DucoFlex "DAIKIN", con tratamientos antiestático y antibacteriano. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42dai977a | Ud | Material auxiliar para montaje y sujeción a la obra de los conductos semirrígidos, circulares, DucoFlex "DAIKIN", de 63 mm de diámetro exterior. (material) | 1 | 2.69 | 2.690 |
| mt42dai976c | m | Tubo semirrígido circular, multicapa, con la superficie exterior corrugada y la interior lisa, de polietileno (PE), de 63 mm de diámetro exterior, DucoFlex "DAIKIN", con tratamientos antiestático y antibacteriano, suministrado en rollos de 50 m de longitud, con el precio incrementado el 10% en concepto de accesorios y piezas especiales. (material) | 1 | 59.08 | 59.080 |
| mo011 | h | Especialista en montaje. (mano de obra) | 0.083 | 58.74 | 4.875 |
| mo080 | h | Ayudante 1ª en montaje. (mano de obra) | 0.042 | 42.73 | 1.795 |
| % | % | Herramienta menor | 2 % | 68.440 | 1.369 |
|  |  | Costes directos |  |  | 69.809 |
