# Protección de aceras y de bordillos

- Propiedad del archivo: CYPE INGENIEROS, S.A.
- Formato: FIEBDC-3/2002
- Ámbito geográfico: Bolivia
- Divisa: BOB
- Costes indirectos: 3.00 %
- Gastos generales: 13.00 %
- Beneficio industrial: 6.00 %
- IVA: 13.00 %

## 0 Trabajos preliminares

### 0C Protecciones provisionales

#### 0CA Aceras y bordillos

**0CA010** m² Protección de aceras y de bordillos.
Protección de aceras y de bordillos existentes que pudieran verse afectados por el paso de vehículos durante los trabajos, mediante extendido de lámina separadora de polietileno, con una masa superficial de 230 g/m² y base de hormigón simple de 10 cm de espesor, realizada con hormigón H15, para un ambiente no severo, tamaño máximo del agregado 20 mm, consistencia blanda, premezclado en planta y vaciado con bomba.
Incluye: Colocación de la lámina separadora. Replanteo de las juntas de construcción y de dilatación. Tendido de niveles mediante toques, maestras de hormigón o reglas. Riego de la superficie base. Formación de juntas de construcción y de juntas perimetrales de dilatación. Vaciado y compactación del hormigón. Curado del hormigón. Demolición del piso con martillo neumático. Fragmentación de los escombros en piezas manejables. Retirada y acopio de escombros. Limpieza de los restos de obra. Carga manual de escombros sobre camión o contenedor.
Criterio de medición de proyecto: Superficie medida según documentación gráfica de Proyecto.
Criterio de medición de obra: Se medirá la superficie realmente ejecutada según especificaciones de Proyecto.

| Código | Ud | Descripción | Rendimiento | Precio | Importe |
|---|---|---|---|---|---|
| mt16png010e | m² | Film de polietileno de 0,25 mm de espesor y 230 g/m² de masa superficial. (material) | 1.100 | 4.97 | 5.47 |
| mt10hmf120be | m³ | Hormigón simple H15, para un ambiente no severo, tamaño máximo del agregado 20 mm, consistencia blanda, con un asentamiento de 6 a 9 cm, medido con el cono de Abrams, premezclado en planta, según CBH 87. (material) | 0.105 | 815.20 | 85.60 |
| mq06vib020 | h | Regla vibrante de 3 m. (maquinaria) | 0.092 | 35.03 | 3.22 |
| mq06bhe010 | h | Camión bomba estacionado en obra, para bombeo de hormigón. (maquinaria) | 0.005 | 1275.27 | 6.38 |
| mq05mai030 | h | Martillo neumático. (maquinaria) | 0.165 | 30.60 | 5.05 |
| mq05pdm010a | h | Compresor portátil eléctrico 2 m³/min de caudal. (maquinaria) | 0.165 | 28.58 | 4.72 |
| mo020 | h | Especialista de construcción. (mano de obra) | 0.067 | 56.74 | 3.80 |
| mo113 | h | Ayudante 2ª de construcción. (mano de obra) | 0.188 | 40.86 | 7.68 |
| mo077 | h | Ayudante 1ª de construcción. (mano de obra) | 0.033 | 42.41 | 1.40 |
| mo112 | h | Ayudante general de construcción. (mano de obra) | 0.182 | 41.53 | 7.56 |
| % | % | Herramienta menor | 2 % | 130.88 | 2.62 |
|  |  | Costes directos |  |  | 133.50 |
