# Extendido, perfilado y refino de tierras

- Propiedad del archivo: CYPE INGENIEROS, S.A.
- Formato: FIEBDC-3/2002
- Ámbito geográfico: Bolivia
- Divisa: BOB
- Costes indirectos: 3.00 %
- Gastos generales: 13.00 %
- Beneficio industrial: 6.00 %
- IVA: 13.00 %

## A Acondicionamiento del terreno

### AC Movimiento de tierras en obra civil

#### ACP Perfilados, refinos y rasanteos

**ACP040** m² Extendido, perfilado y refino de tierras.
Extendido y perfilado de tierras con medios mecánicos y refino con medios manuales.
Incluye: Preparación de la zona de trabajo. Situación de los puntos topográficos. Ejecución del extendido, del perfilado y del refino.
Criterio de medición de proyecto: Superficie medida según documentación gráfica de Proyecto.
Criterio de medición de obra: Se medirá la superficie realmente ejecutada según especificaciones de Proyecto.

| Código | Ud | Descripción | Rendimiento | Precio | Importe |
|---|---|---|---|---|---|
| mq01pan010a | h | Pala cargadora sobre neumáticos de 120 kW/1,9 m³. (maquinaria) | 0.011 | 301.79 | 3.32 |
| mo087 | h | Ayudante 1ª de construcción civil. (mano de obra) | 0.036 | 42.41 | 1.53 |
| % | % | Herramienta menor | 2 % | 4.85 | 0.10 |
|  |  | Costes directos |  |  | 4.95 |
