# Demolición de piso de aglomerado asfáltico

- Propiedad del archivo: CYPE INGENIEROS, S.A.
- Formato: FIEBDC-3/2002
- Ámbito geográfico: Bolivia
- Divisa: BOB
- Costes indirectos: 3.00 %
- Gastos generales: 13.00 %
- Beneficio industrial: 6.00 %
- IVA: 13.00 %

## D Demoliciones

### DM Firmes y pisos

#### DMF Asfálticos

**DMF010** m² Demolición de piso de aglomerado asfáltico.
Demolición de piso de aglomerado asfáltico de 15 cm de espesor medio, con martillo neumático, y carga manual sobre camión o contenedor.
Criterio de valoración económica: El precio no incluye la demolición de la base soporte.
Incluye: Replanteo de la superficie a demoler. Demolición del elemento. Fragmentación de los escombros en piezas manejables. Retirada y acopio de escombros. Limpieza de los restos de obra. Carga manual de escombros sobre camión o contenedor.
Criterio de medición de proyecto: Superficie medida según documentación gráfica de Proyecto.
Criterio de medición de obra: Se medirá la superficie realmente demolida según especificaciones de Proyecto.

| Código | Ud | Descripción | Rendimiento | Precio | Importe |
|---|---|---|---|---|---|
| mq05mai030 | h | Martillo neumático. (maquinaria) | 0.124 | 30.75 | 3.81 |
| mq05pdm110 | h | Compresor portátil diesel media presión 10 m³/min. (maquinaria) | 0.062 | 52.16 | 3.23 |
| mo041 | h | Especialista de construcción civil. (mano de obra) | 0.049 | 57.16 | 2.80 |
| mo087 | h | Ayudante 1ª de construcción civil. (mano de obra) | 0.120 | 42.73 | 5.13 |
| % | % | Herramienta menor | 2 % | 14.97 | 0.30 |
|  |  | Costes directos |  |  | 15.27 |
