# Acero para hormigón

- Propiedad del archivo: CYPE INGENIEROS, S.A.
- Formato: FIEBDC-3/2002
- Ámbito geográfico: Bolivia
- Divisa: BOB
- Costes indirectos: 3.00 %
- Gastos generales: 13.00 %
- Beneficio industrial: 6.00 %
- IVA: 13.00 %

## E Estructuras

### EN Hormigones, aceros y encofrados

#### ENA Aceros

**ENA010** kg Acero para hormigón.
Acero AH 500 para corte, doblado y conformado de la armadura en taller industrial y montaje en columna. Incluso alambre de atar y separadores.
Incluye: Corte y doblado de la armadura. Montaje y colocación de la armadura. Sujeción de la armadura.
Criterio de medición de proyecto: Peso teórico calculado según documentación gráfica de Proyecto.
Criterio de medición de obra: Se calculará el peso teórico de la armadura ejecutada según especificaciones de Proyecto.

| Código | Ud | Descripción | Rendimiento | Precio | Importe |
|---|---|---|---|---|---|
| mt07sep010ac | Ud | Separador homologado de plástico, para armaduras de columnas de varios diámetros. (material) | 0.100 | 0.66 | 0.07 |
| mt07aco120b | kg | Acero en barras corrugadas CA-50 (fy=500 MPa), equivalente a AH 500 según CBH 87, de varios diámetros. (material) | 1.000 | 9.02 | 9.02 |
| mt08var050 | kg | Alambre galvanizado para atar, de 1,30 mm de diámetro. (material) | 0.005 | 11.93 | 0.06 |
| op00ciz020 |  | Cizalla para acero en barras corrugadas. | 1.000 | 0.00 | 0.00 |
| op00ata010 |  | Atadora de armadura. | 1.000 | 0.00 | 0.00 |
| mo043 | h | Armador. (mano de obra) | 0.008 | 59.49 | 0.48 |
| mo090 | h | Ayudante 1ª de armador. (mano de obra) | 0.008 | 44.44 | 0.36 |
| % | % | Herramienta menor | 2 % | 9.99 | 0.20 |
|  |  | Costes directos |  |  | 10.19 |
