# Pieza para tubo de fundición dúctil

- Propiedad del archivo: CYPE INGENIEROS, S.A.
- Formato: FIEBDC-3/2002
- Ámbito geográfico: Bolivia
- Divisa: BOB
- Costes indirectos: 3.00 %
- Gastos generales: 13.00 %
- Beneficio industrial: 6.00 %
- IVA: 13.00 %

## I Instalaciones

### IU Urbanas

#### IUA Redes de agua potable

**IUA015** Ud Pieza para tubo de fundición dúctil.
Codo 11° 15' de fundición dúctil con dos bridas, de 60 mm de diámetro nominal.
Incluye: Replanteo. Montaje y conexionado.
Criterio de medición de proyecto: Número de unidades previstas, según documentación gráfica de Proyecto.
Criterio de medición de obra: Se medirá el número de unidades realmente ejecutadas según especificaciones de Proyecto.

| Código | Ud | Descripción | Rendimiento | Precio | Importe |
|---|---|---|---|---|---|
| mt37tfd013aaa | Ud | Codo 11° 15' de fundición dúctil con dos bridas, de 60 mm de diámetro nominal. (material) | 1.000 | 375.81 | 375.81 |
| mo008 | h | Especialista plomero. (mano de obra) | 0.121 | 58.30 | 7.05 |
| mo107 | h | Ayudante 1ª de plomero. (mano de obra) | 0.121 | 42.33 | 5.12 |
| % | % | Herramienta menor | 2 % | 387.98 | 7.76 |
|  |  | Costes directos |  |  | 395.74 |
