# Accesorio mecánico para tubo de polietileno

- Propiedad del archivo: CYPE INGENIEROS, S.A.
- Formato: FIEBDC-3/2002
- Ámbito geográfico: Bolivia
- Divisa: BOB
- Costes indirectos: 3.00 %
- Gastos generales: 13.00 %
- Beneficio industrial: 6.00 %
- IVA: 13.00 %

## I Instalaciones

### IU Urbanas

#### IUA Redes de agua potable

**IUA025** Ud Accesorio mecánico para tubo de polietileno.
Codo 90° de polipropileno, para unión a compresión, de 20 mm de diámetro nominal, PN=16 atm.
Incluye: Replanteo. Montaje y conexionado.
Criterio de medición de proyecto: Número de unidades previstas, según documentación gráfica de Proyecto.
Criterio de medición de obra: Se medirá el número de unidades realmente ejecutadas según especificaciones de Proyecto.

| Código | Ud | Descripción | Rendimiento | Precio | Importe |
|---|---|---|---|---|---|
| mt37tpb010aa | Ud | Codo 90° de polipropileno, para unión a compresión, de 20 mm de diámetro nominal, PN=16 atm. (material) | 1.000 | 23.24 | 23.24 |
| mo008 | h | Especialista plomero. (mano de obra) | 0.121 | 58.30 | 7.05 |
| mo107 | h | Ayudante 1ª de plomero. (mano de obra) | 0.121 | 42.33 | 5.12 |
| % | % | Herramienta menor | 2 % | 35.41 | 0.71 |
|  |  | Costes directos |  |  | 36.12 |
