# Pieza para tubo de PVC

- Propiedad del archivo: CYPE INGENIEROS, S.A.
- Formato: FIEBDC-3/2002
- Ámbito geográfico: Bolivia
- Divisa: BOB
- Costes indirectos: 3.00 %
- Gastos generales: 13.00 %
- Beneficio industrial: 6.00 %
- IVA: 13.00 %

## I Instalaciones

### IU Urbanas

#### IUA Redes de agua potable

**IUA031** Ud Pieza para tubo de PVC.
Manguito para unión Gibault de fundición dúctil, para tubos de PVC con unión con junta elástica de 110 mm de diámetro exterior, PN=16 atm, acabado con pintura epoxi, con tuercas y arandelas de acero cincado y juntas elásticas de caucho nitrilo.
Incluye: Replanteo. Montaje y conexionado.
Criterio de medición de proyecto: Número de unidades previstas, según documentación gráfica de Proyecto.
Criterio de medición de obra: Se medirá el número de unidades realmente ejecutadas según especificaciones de Proyecto.

| Código | Ud | Descripción | Rendimiento | Precio | Importe |
|---|---|---|---|---|---|
| mt37tvq100a | Ud | Manguito para unión Gibault de fundición dúctil, para tubos de PVC con unión con junta elástica de 110 mm de diámetro exterior, PN=16 atm, acabado con pintura epoxi, con tuercas y arandelas de acero cincado y juntas elásticas de caucho nitrilo. (material) | 1.000 | 362.02 | 362.02 |
| mo008 | h | Especialista plomero. (mano de obra) | 0.188 | 58.74 | 11.04 |
| mo107 | h | Ayudante 1ª de plomero. (mano de obra) | 0.188 | 42.65 | 8.02 |
| % | % | Herramienta menor | 2 % | 381.08 | 7.62 |
|  |  | Costes directos |  |  | 388.70 |
