# Estación depuradora biológica

- Propiedad del archivo: CYPE INGENIEROS, S.A.
- Formato: FIEBDC-3/2002
- Ámbito geográfico: Bolivia
- Divisa: BOB
- Costes indirectos: 3.00 %
- Gastos generales: 13.00 %
- Beneficio industrial: 6.00 %
- IVA: 13.00 %

## I Instalaciones

### IU Urbanas

#### IUE Depuración de aguas residuales

**IUE052** Ud Estación depuradora biológica.
Estación depuradora biológica de aguas residuales, tecnología VFL, capacidad para 70 a 200 usuarios (H.E.), carga media de materia orgánica contaminante (DBO5) de 12 kg/día y caudal máximo de agua depurada de 27000 litros/día, equipada con una estación de bombeo, un reactor biológico tipo AT, un compresor y un depósito de fangos. Totalmente instalada y en funcionamiento, sin incluir la excavación, la nivelación ni el relleno del trasdós.
Incluye: Replanteo. Colocación de la estación depuradora. Conexionado con las redes de conducción de agua, de evacuación y eléctrica. Puesta en marcha.
Criterio de medición de proyecto: Número de unidades previstas, según documentación gráfica de Proyecto.
Criterio de medición de obra: Se medirá el número de unidades realmente ejecutadas según especificaciones de Proyecto.

| Código | Ud | Descripción | Rendimiento | Precio | Importe |
|---|---|---|---|---|---|
| mt46edb010n | Ud | Estación depuradora biológica de aguas residuales, tecnología VFL, capacidad para 70 a 200 usuarios (H.E.), carga media de materia orgánica contaminante (DBO5) de 12 kg/día y caudal máximo de agua depurada de 27000 litros/día, equipada con una estación de bombeo, un reactor biológico tipo AT, un compresor y un depósito de fangos. (material) | 1.000 | 426246.09 | 426246.09 |
| mq04cag010a | h | Camión con grúa de hasta 6 t. (maquinaria) | 1.100 | 370.95 | 408.05 |
| mo008 | h | Especialista plomero. (mano de obra) | 12.115 | 58.30 | 706.30 |
| mo107 | h | Ayudante 1ª de plomero. (mano de obra) | 12.115 | 42.33 | 512.83 |
| mo003 | h | Especialista electricista. (mano de obra) | 2.423 | 58.30 | 141.26 |
| mo102 | h | Ayudante 1ª de electricista. (mano de obra) | 2.423 | 42.33 | 102.57 |
| % | % | Herramienta menor | 2 % | 428117.10 | 8562.34 |
|  |  | Costes directos |  |  | 436679.44 |
