# Apoyo de hormigón

- Propiedad del archivo: CYPE INGENIEROS, S.A.
- Formato: FIEBDC-3/2002
- Ámbito geográfico: Bolivia
- Divisa: BOB
- Costes indirectos: 3.00 %
- Gastos generales: 13.00 %
- Beneficio industrial: 6.00 %
- IVA: 13.00 %

## I Instalaciones

### IU Urbanas

#### IUL Líneas aéreas

**IUL011** Ud Apoyo de hormigón.
Poste de hormigón armado vibrado, de 11 m de altura y 800 daN de esfuerzo nominal, empotrado en dado de hormigón H25, para un ambiente no severo, tamaño máximo del agregado 20 mm, consistencia blanda, premezclado en planta, vaciado desde camión, en suelo no cohesivo. Incluso excavación para cimentación con medios mecánicos, transporte y descarga. Totalmente montado.
Incluye: Replanteo. Transporte y descarga. Excavación de la cimentación. Eliminación de las tierras sueltas del fondo de la excavación. Izado del poste. Colocación y aplomado. Vaciado y compactación del hormigón. Eliminación de restos, limpieza final y retirada de escombros. Carga de escombros sobre camión o contenedor.
Criterio de medición de proyecto: Número de unidades previstas, según documentación gráfica de Proyecto.
Criterio de medición de obra: Se medirá el número de unidades realmente ejecutadas según especificaciones de Proyecto.

| Código | Ud | Descripción | Rendimiento | Precio | Importe |
|---|---|---|---|---|---|
| mt35pya020km | Ud | Poste de hormigón armado vibrado, de 11 m de altura y 800 daN de esfuerzo nominal. (material) | 1.000 | 4454.82 | 4454.82 |
| mt10hmf120fe | m³ | Hormigón simple H25, para un ambiente no severo, tamaño máximo del agregado 20 mm, consistencia blanda, con un asentamiento de 6 a 9 cm, medido con el cono de Abrams, premezclado en planta, según CBH 87. (material) | 2.399 | 886.00 | 2125.51 |
| mq01exn010i | h | Miniretroexcavadora sobre neumáticos, de 37,5 kW. (maquinaria) | 0.484 | 342.82 | 165.92 |
| mq04cag010a | h | Camión con grúa de hasta 6 t. (maquinaria) | 1.210 | 370.95 | 448.85 |
| mo020 | h | Especialista de construcción. (mano de obra) | 2.908 | 56.74 | 165.00 |
| mo077 | h | Ayudante 1ª de construcción. (mano de obra) | 2.908 | 42.41 | 123.33 |
| % | % | Herramienta menor | 2 % | 7483.43 | 149.67 |
|  |  | Costes directos |  |  | 7633.10 |
