# Cámara de inspección para líneas subterráneas de alta tensión

- Propiedad del archivo: CYPE INGENIEROS, S.A.
- Formato: FIEBDC-3/2002
- Ámbito geográfico: Bolivia
- Divisa: BOB
- Costes indirectos: 3.00 %
- Gastos generales: 13.00 %
- Beneficio industrial: 6.00 %
- IVA: 13.00 %

## I Instalaciones

### IU Urbanas

#### IUM Líneas subterráneas de alta tensión

**IUM005** Ud Cámara de inspección para líneas subterráneas de alta tensión.
Cámara de inspección prefabricada de hormigón, sin fondo, de 81,5x90,5x105 cm de medidas interiores y 8 cm de espesor de pared, boca de acceso de 53,5x62,5 cm, con paredes rebajadas para la entrada de tubos, capaz de soportar una carga de 400 kN, con marco y tapa de fundición dúctil, de 62x72x7,5 cm, carga de rotura 400 kN, para líneas subterráneas de alta tensión.
Criterio de valoración económica: El precio no incluye la excavación ni el relleno del trasdós.
Incluye: Replanteo. Colocación de la cámara de inspección prefabricada. Ejecución de taladros para conexionado de tubos. Conexionado de los tubos a la cámara de inspección. Colocación del marco y la tapa.
Criterio de medición de proyecto: Número de unidades previstas, según documentación gráfica de Proyecto.
Criterio de medición de obra: Se medirá el número de unidades realmente ejecutadas según especificaciones de Proyecto.

| Código | Ud | Descripción | Rendimiento | Precio | Importe |
|---|---|---|---|---|---|
| mt35arg010b | Ud | Cámara de inspección prefabricada de hormigón, sin fondo, de 81,5x90,5x105 cm de medidas interiores y 8 cm de espesor de pared, boca de acceso de 53,5x62,5 cm, con paredes rebajadas para la entrada de tubos, capaz de soportar una carga de 400 kN, para líneas eléctricas subterráneas. (material) | 1.000 | 940.37 | 940.37 |
| mt35arg016a | Ud | Marco y tapa de fundición dúctil, de 62x72x7,5 cm, carga de rotura 400 kN. (material) | 1.000 | 843.66 | 843.66 |
| mo020 | h | Especialista de construcción. (mano de obra) | 0.606 | 56.74 | 34.38 |
| mo077 | h | Ayudante 1ª de construcción. (mano de obra) | 0.606 | 42.41 | 25.70 |
| % | % | Herramienta menor | 2 % | 1844.11 | 36.88 |
|  |  | Costes directos |  |  | 1880.99 |
