# Canalización subterránea de protección del cableado de alumbrado público

- Propiedad del archivo: CYPE INGENIEROS, S.A.
- Formato: FIEBDC-3/2002
- Ámbito geográfico: Bolivia
- Divisa: BOB
- Costes indirectos: 3.00 %
- Gastos generales: 13.00 %
- Beneficio industrial: 6.00 %
- IVA: 13.00 %

## I Instalaciones

### IU Urbanas

#### IUP Redes de alumbrado público

**IUP050** m Canalización subterránea de protección del cableado de alumbrado público.
Canalización subterránea de protección del cableado de alumbrado público, formada por tubo protector de polietileno de doble pared, de 110 mm de diámetro, resistencia a compresión mayor de 450 N, suministrado en rollo. Incluso hilo guía. Totalmente montada, conexionada y probada.
Incluye: Replanteo. Colocación del tubo.
Criterio de medición de proyecto: Longitud medida según documentación gráfica de Proyecto.
Criterio de medición de obra: Se medirá la longitud realmente ejecutada según especificaciones de Proyecto.

| Código | Ud | Descripción | Rendimiento | Precio | Importe |
|---|---|---|---|---|---|
| mt35aia070af | m | Tubo curvable, suministrado en rollo, de polietileno de doble pared (interior lisa y exterior corrugada), de color naranja, de 110 mm de diámetro nominal, para canalización enterrada, resistencia a la compresión 450 N, resistencia al impacto 28 julios, con grado de protección IP549, con hilo guía incorporado. (material) | 1.000 | 64.60 | 64.60 |
| mt35www010 | Ud | Material auxiliar para instalaciones eléctricas. (material) | 0.100 | 13.28 | 1.33 |
| mo003 | h | Especialista electricista. (mano de obra) | 0.040 | 58.30 | 2.33 |
| mo102 | h | Ayudante 1ª de electricista. (mano de obra) | 0.024 | 42.33 | 1.02 |
| % | % | Herramienta menor | 2 % | 69.28 | 1.39 |
|  |  | Costes directos |  |  | 70.67 |
