# Sensores y estaciones meteorológicas

- Propiedad del archivo: CYPE INGENIEROS, S.A.
- Formato: FIEBDC-3/2002
- Ámbito geográfico: Bolivia
- Divisa: BOB
- Costes indirectos: 3.00 %
- Gastos generales: 13.00 %
- Beneficio industrial: 6.00 %
- IVA: 13.00 %

## I Instalaciones

### IU Urbanas

#### IUR Redes de riego

**IUR090** Ud Sensores y estaciones meteorológicas.
Sensor de lluvia de respuesta rápida, inalámbrico, con receptor, con cuerpo de plástico, soporte de pared y brazo telescópico, distancia máxima de transmisión del sensor de lluvia de 76,2 m hasta el receptor, sólo apto para programadores de 24 V de corriente alterna. Incluso accesorios de montaje y conexión con el programador. Totalmente montado y conexionado.
Incluye: Montaje sobre una superficie exterior. Conexionado eléctrico con el programador. Ajuste de funcionamiento.
Criterio de medición de proyecto: Número de unidades previstas, según documentación gráfica de Proyecto.
Criterio de medición de obra: Se medirá el número de unidades realmente ejecutadas según especificaciones de Proyecto.

| Código | Ud | Descripción | Rendimiento | Precio | Importe |
|---|---|---|---|---|---|
| mt48hun420a | Ud | Sensor de lluvia de respuesta rápida, inalámbrico, con receptor, con cuerpo de plástico, soporte de pared y brazo telescópico, distancia máxima de transmisión del sensor de lluvia de 76,2 m hasta el receptor, sólo apto para programadores de 24 V de corriente alterna. (material) | 1.000 | 722.54 | 722.54 |
| mo003 | h | Especialista electricista. (mano de obra) | 0.182 | 58.30 | 10.61 |
| mo102 | h | Ayudante 1ª de electricista. (mano de obra) | 0.182 | 42.33 | 7.70 |
| % | % | Herramienta menor | 2 % | 740.85 | 14.82 |
|  |  | Costes directos |  |  | 755.67 |
