# Programador

- Propiedad del archivo: CYPE INGENIEROS, S.A.
- Formato: FIEBDC-3/2002
- Ámbito geográfico: Bolivia
- Divisa: BOB
- Costes indirectos: 3.00 %
- Gastos generales: 13.00 %
- Beneficio industrial: 6.00 %
- IVA: 13.00 %

## I Instalaciones

### IU Urbanas

#### IUR Redes de riego

**IUR100** Ud Programador.
Programador electrónico para riego automático, para 2 estaciones, con 2 programas y 2 arranques diarios por programa, alimentación por transformador 230/24 V interno, con colocación mural en interior. Incluso programación. Totalmente montado y conexionado.
Incluye: Instalación en la superficie de la pared. Conexionado eléctrico con las electroválvulas. Conexionado eléctrico con el transformador. Programación.
Criterio de medición de proyecto: Número de unidades previstas, según documentación gráfica de Proyecto.
Criterio de medición de obra: Se medirá el número de unidades realmente ejecutadas según especificaciones de Proyecto.

| Código | Ud | Descripción | Rendimiento | Precio | Importe |
|---|---|---|---|---|---|
| mt48pro020a | Ud | Programador electrónico para riego automático, para 2 estaciones, con 2 programas y 2 arranques diarios por programa, alimentación por transformador 230/24 V interno, con colocación mural en interior. (material) | 1.000 | 729.13 | 729.13 |
| mo003 | h | Especialista electricista. (mano de obra) | 0.865 | 58.30 | 50.43 |
| mo102 | h | Ayudante 1ª de electricista. (mano de obra) | 0.865 | 42.33 | 36.62 |
| % | % | Herramienta menor | 2 % | 816.18 | 16.32 |
|  |  | Costes directos |  |  | 832.50 |
