# Desbroce, deshierbe y limpieza del terreno, con medios manuales

- Propiedad del archivo: CYPE INGENIEROS, S.A.
- Formato: FIEBDC-3/2002
- Ámbito geográfico: Bolivia
- Divisa: BOB
- Costes indirectos: 3.00 %
- Gastos generales: 13.00 %
- Beneficio industrial: 6.00 %
- IVA: 13.00 %

## J Jardinería

### JA Preparación del terreno

#### JAA Trabajos preliminares

**JAA010** m² Desbroce, deshierbe y limpieza del terreno, con medios manuales.
Desbroce, deshierbe y limpieza del terreno, con medios manuales, mediante desbrozadora equipada con disco de dientes de sierra.
Criterio de valoración económica: El precio incluye la protección de los árboles o plantas que se han de conservar, pero no incluye la retirada y carga de los materiales de desbroce.
Incluye: Preparación de la superficie de trabajo. Desbroce del terreno. Troceado y apilado de los materiales de desbroce.
Criterio de medición de proyecto: Superficie medida en proyección horizontal, según documentación gráfica de Proyecto.
Criterio de medición de obra: Se medirá, en proyección horizontal, la superficie realmente ejecutada según especificaciones de Proyecto.

| Código | Ud | Descripción | Rendimiento | Precio | Importe |
|---|---|---|---|---|---|
| mq09bro010 | h | Desbrozadora equipada con disco de dientes de sierra o con hilo de corte, de 0,42 kW de potencia. (maquinaria) | 0.011 | 30.15 | 0.33 |
| mo040 | h | Especialista jardinero. (mano de obra) | 0.001 | 59.67 | 0.06 |
| mo115 | h | Ayudante 2ª de jardinero. (mano de obra) | 0.012 | 42.97 | 0.52 |
| % | % | Herramienta menor | 2 % | 0.91 | 0.02 |
|  |  | Costes directos |  |  | 0.93 |
