# Malla antihierbas orgánica

- Propiedad del archivo: CYPE INGENIEROS, S.A.
- Formato: FIEBDC-3/2002
- Ámbito geográfico: Bolivia
- Divisa: BOB
- Costes indirectos: 3.00 %
- Gastos generales: 13.00 %
- Beneficio industrial: 6.00 %
- IVA: 13.00 %

## J Jardinería

### JD Sistemas de drenaje, sujeción y protección

#### JDM Mallas antihierbas

**JDM010** m² Malla antihierbas orgánica.
Malla orgánica, biodegradable, elaborada con fibras naturales de coco 100%, entrecosidas con mallas e hilo de polipropileno fotodegradable, 350 g/m² de masa superficial, para el control de la erosión y función antihierbas en la realización de plantaciones, permeable al agua, al aire y a los nutrientes, fijada al terreno con pendiente donde se vaya a realizar la plantación, a razón de 3 plantas/m² con anclajes de acero corrugado en forma de U, de 8 mm de diámetro.
Criterio de valoración económica: El precio no incluye la vegetación.
Incluye: Preparación del terreno. Colocación de la malla. Colocación de las piquetas de anclaje. Realización de cortes en la malla.
Criterio de medición de proyecto: Superficie medida en proyección horizontal, según documentación gráfica de Proyecto.
Criterio de medición de obra: Se medirá, en proyección horizontal, la superficie realmente ejecutada según especificaciones de Proyecto.

| Código | Ud | Descripción | Rendimiento | Precio | Importe |
|---|---|---|---|---|---|
| mt48map010b | m² | Malla orgánica, biodegradable, elaborada con fibras naturales de coco 100%, entrecosidas con mallas e hilo de polipropileno fotodegradable, 350 g/m² de masa superficial, para el control de la erosión y función antihierbas en la realización de plantaciones, permeable al agua, al aire y a los nutrientes. (material) | 1.100 | 13.86 | 15.25 |
| mt48mal025 | Ud | Anclaje de acero corrugado en forma de U, de 8 mm de diámetro, para sujeción de redes y mallas al terreno. (material) | 2.000 | 2.54 | 5.08 |
| mo040 | h | Especialista jardinero. (mano de obra) | 0.093 | 56.74 | 5.28 |
| mo086 | h | Ayudante 1ª de jardinero. (mano de obra) | 0.187 | 42.41 | 7.93 |
| % | % | Herramienta menor | 2 % | 33.54 | 0.67 |
|  |  | Costes directos |  |  | 34.21 |
