# Sistema de anclaje subterráneo de árbol

- Propiedad del archivo: CYPE INGENIEROS, S.A.
- Formato: FIEBDC-3/2002
- Ámbito geográfico: Bolivia
- Divisa: BOB
- Costes indirectos: 3.00 %
- Gastos generales: 13.00 %
- Beneficio industrial: 6.00 %
- IVA: 13.00 %

## J Jardinería

### JD Sistemas de drenaje, sujeción y protección

#### JDS Sistemas de anclaje

**JDS010** Ud Sistema de anclaje subterráneo de árbol.
Sistema subterráneo de anclaje de cepellón, para árbol con diámetro de tronco entre 5 y 10 cm, formado por tres cables de acero galvanizado, de 4,5 m de longitud, con argolla en el extremo final de cada uno de ellos, unidos a tres tabloncillos de madera de 15 cm de anchura y 5,2 cm de espesor, dispuestos en el fondo de la excavación formando en planta un triángulo, y entrelazados a una cincha elástica de 3 m de longitud y 25 mm de anchura, a través de las argollas, para su ajuste final mediante un tensor de trinquete.
Incluye: Rastrillado de la tierra del fondo del hoyo. Humectación del cepellón. Colocación del sistema de anclaje.
Criterio de medición de proyecto: Número de unidades previstas, según documentación gráfica de Proyecto.
Criterio de medición de obra: Se medirá el número de unidades realmente ejecutadas según especificaciones de Proyecto.

| Código | Ud | Descripción | Rendimiento | Precio | Importe |
|---|---|---|---|---|---|
| mt48adp010b | Ud | Kit de anclaje para sujeción del cepellón de un árbol con diámetro de tronco entre 5 y 10 cm, compuesto por tres cables de acero galvanizado, de 4,5 m de longitud, con argolla en el extremo final de cada uno de ellos, cincha elástica de 3 m de longitud y 25 mm de anchura y un tensor de trinquete. (material) | 1.000 | 635.19 | 635.19 |
| mt50spa050g | m³ | Tabloncillo de madera de pino, dimensiones 15x5,2 cm. (material) | 0.030 | 3270.69 | 98.12 |
| mo040 | h | Especialista jardinero. (mano de obra) | 0.242 | 56.74 | 13.73 |
| mo115 | h | Ayudante 2ª de jardinero. (mano de obra) | 1.636 | 40.86 | 66.85 |
| % | % | Herramienta menor | 2 % | 813.89 | 16.28 |
|  |  | Costes directos |  |  | 830.17 |
