# Trasplante de palmera

- Propiedad del archivo: CYPE INGENIEROS, S.A.
- Formato: FIEBDC-3/2002
- Ámbito geográfico: Bolivia
- Divisa: BOB
- Costes indirectos: 3.00 %
- Gastos generales: 13.00 %
- Beneficio industrial: 6.00 %
- IVA: 13.00 %

## J Jardinería

### JS Provisión y plantación de especies

#### JSP Plantación y trasplante de especies

**JSP050** Ud Trasplante de palmera.
Trasplante de palmera de hasta 3 m de altura, ubicada en alcorque, con retrocargadora.
Incluye: Poda de raíces. Poda de ramas. Transporte al lugar de destino. Plantación. Recorte de raíces.
Criterio de medición de proyecto: Número de unidades previstas, según documentación gráfica de Proyecto.
Criterio de medición de obra: Se medirá el número de unidades realmente trasplantadas según especificaciones de Proyecto.

| Código | Ud | Descripción | Rendimiento | Precio | Importe |
|---|---|---|---|---|---|
| mq01ret020b | h | Retrocargadora sobre neumáticos, de 70 kW. (maquinaria) | 1.650 | 275.28 | 454.21 |
| mq04cag010b | h | Camión con grúa de hasta 10 t. (maquinaria) | 0.220 | 422.12 | 92.87 |
| mo040 | h | Especialista jardinero. (mano de obra) | 0.848 | 59.67 | 50.60 |
| mo115 | h | Ayudante 2ª de jardinero. (mano de obra) | 3.635 | 42.97 | 156.20 |
| mo086 | h | Ayudante 1ª de jardinero. (mano de obra) | 3.635 | 44.60 | 162.12 |
| % | % | Herramienta menor | 2 % | 916.00 | 18.32 |
|  |  | Costes directos |  |  | 934.32 |
