# Cerramiento natural

- Propiedad del archivo: CYPE INGENIEROS, S.A.
- Formato: FIEBDC-3/2002
- Ámbito geográfico: Bolivia
- Divisa: BOB
- Costes indirectos: 3.00 %
- Gastos generales: 13.00 %
- Beneficio industrial: 6.00 %
- IVA: 13.00 %

## J Jardinería

### JV Cercado y ocultación

#### JVC Cerramientos naturales

**JVC010** m² Cerramiento natural.
Cerramiento de brezo natural, calidad extra, de 180 cm de altura, tejido con alambre galvanizado, sujeto con alambre galvanizado sobre un soporte existente.
Incluye: Colocación del cerramiento natural y sujeción con alambre galvanizado.
Criterio de medición de proyecto: Superficie medida según documentación gráfica de Proyecto.
Criterio de medición de obra: Se medirá la superficie realmente ejecutada según especificaciones de Proyecto.

| Código | Ud | Descripción | Rendimiento | Precio | Importe |
|---|---|---|---|---|---|
| mt48cnj010h | m² | Brezo natural, calidad extra, de 180 cm de altura, tejido con alambre galvanizado, suministrado en rollos de 300 cm de anchura. (material) | 1.000 | 53.74 | 53.74 |
| mt08var050 | kg | Alambre galvanizado para atar, de 1,30 mm de diámetro. (material) | 0.100 | 11.86 | 1.19 |
| mo040 | h | Especialista jardinero. (mano de obra) | 0.242 | 56.74 | 13.73 |
| mo115 | h | Ayudante 2ª de jardinero. (mano de obra) | 0.242 | 40.86 | 9.89 |
| % | % | Herramienta menor | 2 % | 78.55 | 1.57 |
|  |  | Costes directos |  |  | 80.12 |
