# Piso deportivo de pasto sintético

- Propiedad del archivo: CYPE INGENIEROS, S.A.
- Formato: FIEBDC-3/2002
- Ámbito geográfico: Bolivia
- Divisa: BOB
- Costes indirectos: 3.00 %
- Gastos generales: 13.00 %
- Beneficio industrial: 6.00 %
- IVA: 13.00 %

## M Pisos y pisos urbanos

### MD Pisos deportivos

#### MDB De pasto sintético

**MDB005** m² Piso deportivo de pasto sintético.
Piso deportivo para cancha de fútbol, formado por pasto sintético, compuesto de mechones rectos monofilamento de 5/8" bicolor con forma de diamante, de fibra 100% polietileno resistente a los rayos UV, 12000 decitex, 400 micras de espesor, 6 hilos por mechón, tejidos sobre base de polipropileno reforzada con una capa de fieltro, con termofijado y sellado con látex, de 50 mm de altura de pelo, 52 mm de altura total de tapizón, 2689 g/m² y 8190 mechones/m², con líneas de juego de pasto sintético, color blanco, banda de unión de geotextil de polipropileno, de 300 mm de anchura y adhesivo de poliuretano bicomponente, lastrado con 18 kg/m² de agregado silíceo, de granulometría comprendida entre 0,4 y 0,8 mm y 10 kg/m² de granza de caucho, de entre 0,8 y 2,5 mm.
Criterio de valoración económica: El precio no incluye la superficie base.
Incluye: Replanteo de las dimensiones de la pista deportiva. Colocación del pasto sintético. Replanteo, marcado y corte de las líneas de juego. Colocación del pasto sintético para las líneas de juego. Lastrado de la superficie.
Criterio de medición de proyecto: Superficie medida en proyección horizontal, según documentación gráfica de Proyecto.
Criterio de medición de obra: Se medirá, en proyección horizontal, la superficie realmente ejecutada según especificaciones de Proyecto.

| Código | Ud | Descripción | Rendimiento | Precio | Importe |
|---|---|---|---|---|---|
| mt47cit280d | m² | Pasto sintético, compuesto de mechones rectos monofilamento de 5/8" bicolor con forma de diamante, de fibra 100% polietileno resistente a los rayos UV, 12000 decitex, 400 micras de espesor, 6 hilos por mechón, tejidos sobre base de polipropileno reforzada con una capa de fieltro, con termofijado y sellado con látex, de 50 mm de altura de pelo, 52 mm de altura total de tapizón, 2689 g/m² y 8190 mechones/m², suministrado en rollos. (material) | 1.000 | 170.00 | 170.00 |
| mt47cit285d | m² | Pasto sintético, color blanco, suministrado en rollos, para líneas de juego. (material) | 0.040 | 185.88 | 7.44 |
| mt47cit260a | kg | Adhesivo de poliuretano bicomponente. (material) | 0.120 | 39.81 | 4.78 |
| mt47cit250b | m | Banda de unión de geotextil de polipropileno, de 300 mm de anchura, para canchas de fútbol de pasto sintético, suministrada en rollos. (material) | 0.480 | 11.92 | 5.72 |
| mt47cit004a | kg | Agregado silíceo, de granulometría comprendida entre 0,4 y 0,8 mm, suministrado en sacos. (material) | 18.000 | 1.35 | 24.30 |
| mt47cit270a | kg | Granza de caucho, de entre 0,8 y 2,5 mm. (material) | 10.000 | 4.04 | 40.40 |
| mq07cel010 | h | Carretilla elevadora diesel de doble tracción de 8 t. (maquinaria) | 0.003 | 185.21 | 0.56 |
| mq11ext020 | h | Extendedora fibriladora para pasto sintético. (maquinaria) | 0.004 | 349.39 | 1.40 |
| mo041 | h | Especialista de construcción civil. (mano de obra) | 0.061 | 59.67 | 3.64 |
| mo087 | h | Ayudante 1ª de construcción civil. (mano de obra) | 0.061 | 44.60 | 2.72 |
| % | % | Herramienta menor | 2 % | 260.96 | 5.22 |
|  |  | Costes directos |  |  | 266.18 |
