# Piso deportivo de pasto sintético

- Propiedad del archivo: CYPE INGENIEROS, S.A.
- Formato: FIEBDC-3/2002
- Ámbito geográfico: Bolivia
- Divisa: BOB
- Costes indirectos: 3.00 %
- Gastos generales: 13.00 %
- Beneficio industrial: 6.00 %
- IVA: 13.00 %

## M Pisos y pisos urbanos

### MD Pisos deportivos

#### MDB De pasto sintético

**MDB005** m² Piso deportivo de pasto sintético.
Piso deportivo para cancha de tenis, formado por pasto sintético, color verde, compuesto de mechones rectos prefibrilados de 5/32" de fibra 100% polietileno resistente a los rayos UV, 5000 decitex, 110 micras de espesor, tejidos sobre base de polipropileno reforzada con una capa de fieltro, con termofijado y sellado con látex, de 12 mm de altura de pelo, 14 mm de altura total de tapizón, 2264 g/m² y 49140 mechones/m², con líneas de juego de pasto sintético, color blanco, banda de unión de geotextil de polipropileno, de 300 mm de anchura y adhesivo de poliuretano bicomponente, lastrado con 17 kg/m² de agregado silíceo, de granulometría comprendida entre 0,4 y 0,8 mm.
Criterio de valoración económica: El precio no incluye la superficie base.
Incluye: Replanteo de las dimensiones de la pista deportiva. Colocación del pasto sintético. Replanteo, marcado y corte de las líneas de juego. Colocación del pasto sintético para las líneas de juego. Lastrado de la superficie.
Criterio de medición de proyecto: Superficie medida en proyección horizontal, según documentación gráfica de Proyecto.
Criterio de medición de obra: Se medirá, en proyección horizontal, la superficie realmente ejecutada según especificaciones de Proyecto.

| Código | Ud | Descripción | Rendimiento | Precio | Importe |
|---|---|---|---|---|---|
| mt47cit200ga | m² | Pasto sintético, color verde, compuesto de mechones rectos prefibrilados de 5/32" de fibra 100% polietileno resistente a los rayos UV, 5000 decitex, 110 micras de espesor, tejidos sobre base de polipropileno reforzada con una capa de fieltro, con termofijado y sellado con látex, de 12 mm de altura de pelo, 14 mm de altura total de tapizón, 2264 g/m² y 49140 mechones/m², suministrado en rollos. (material) | 1.000 | 144.54 | 144.54 |
| mt47cit205b | m | Pasto sintético, color blanco, de 50 mm de anchura, suministrado en rollos, para líneas de juego. (material) | 0.200 | 9.14 | 1.83 |
| mt47cit260a | kg | Adhesivo de poliuretano bicomponente. (material) | 0.180 | 39.81 | 7.17 |
| mt47cit250a | m | Banda de unión de geotextil de polipropileno, de 300 mm de anchura, para pistas de pádel o de tenis, de pasto sintético, suministrada en rollos. (material) | 0.400 | 9.78 | 3.91 |
| mt47cit004a | kg | Agregado silíceo, de granulometría comprendida entre 0,4 y 0,8 mm, suministrado en sacos. (material) | 17.000 | 1.35 | 22.95 |
| mq07cel010 | h | Carretilla elevadora diesel de doble tracción de 8 t. (maquinaria) | 0.003 | 185.21 | 0.56 |
| mo041 | h | Especialista de construcción civil. (mano de obra) | 0.176 | 59.67 | 10.50 |
| mo087 | h | Ayudante 1ª de construcción civil. (mano de obra) | 0.176 | 44.60 | 7.85 |
| % | % | Herramienta menor | 2 % | 199.31 | 3.99 |
|  |  | Costes directos |  |  | 203.30 |
